# Peinture de polyuréthane aliphatique, sur le sol du garage

- Propriété du fichier: CYPE Ingenieros S.A.
- Format: FIEBDC-3/2016
- Logiciel: Générateur de prix de la construction. CYPE Ingenieros, S.A.
- Date: 09/04/2024
- Zone géographique: Gabon
- Devise: XAF
- Coûts indirects: 3 %
- Frais généraux: 13 %
- Bénéfice: 6 %
- TVA: 18 %

## F Aménagements et finitions

### FS Revêtements de sols

#### FSJ Peintures

**FSJ030** m² Peinture de polyuréthane aliphatique, sur le sol du garage.
Application manuelle de deux couches de peinture de polyuréthane aliphatique, incolore, finition mate, texture lisse, (rendement: 0,1 l/m² chaque couche); application préalable d'une couche d'impression incolore à deux composants, à base de résine époxy sans dissolvants, à viscosité faible, sur le sol du garage en béton.
Inclut: Nettoyage général de la surface support. Préparation du mélange. Application d'une couche de fond. Application de deux couches de finition.
Critère pour le métré: Surface mesurée selon documentation graphique du Projet, avec le même critère que le support de base.
Critère pour le mémoire: On mesurera la surface réellement exécutée selon les spécifications du Projet, avec le même critère que le support de base.

| Code | U | Désignation | Quantité | Prix | Montant |
|---|---|---|---|---|---|
| mt27upx040b | kg | Impression incolore à deux composants, à base de résine époxy sans dissolvants, à viscosité faible, à appliquer sur surface support en béton ou en mortier. (matériau) | 0.3 | 10766.51 | 3229.953 |
| mt27upx020gg | kg | Vernis à deux composants pour intérieur, à base de polyuréthane aliphatique et dissolvant, incolore, finition mate, texture lisse, à appliquer au rouleau à poils courts, avec résistance aux rayons UV et aux intempéries et avec une haute résistance aux agents chimiques. (matériau) | 0.2 | 14137.84 | 2827.568 |
| mo038 | h | Compagnon professionnel III/CP2 peintre. (main-d'œuvre) | 0.134 | 4151.67 | 556.324 |
| mo076 | h | Ouvrier professionnel II/OP peintre. (main-d'œuvre) | 0.134 | 2661.82 | 356.684 |
| % | % | Frais de chantier des unités d'ouvrage | 2 % | 6970.529 | 139.411 |
|  |  | Coûts directs |  |  | 7109.940 |

Déchets:
- pose: mt27upx040b; facteur de déchet 0.03
- pose: mt27upx020gg; facteur de déchet 0.0275

## Ressources

**mt27upx040b** kg Impression incolore à deux composants
Données techniques: Coût énergétique 86.761 MJ; Émission de CO2 3.294 kg; Code CED 17 09 04; Masse de l'élément 1 kg; Volume 0.000667 m3
Déchets:
- emballage: re170203 Plastique. (composant de déchet); quantité 0.003 kg; Code CED 17 02 03; Masse de l'élément 1 kg; Volume 0.001667 m3

**mt27upx020gg** kg Vernis à deux composants pour intérieur
Données techniques: Coût énergétique 32.566 MJ; Émission de CO2 1.931 kg; Code CED 08 01 11; Masse de l'élément 1 kg; Volume 0.001111 m3
Déchets:
- emballage: re150104 Emballages métalliques. (composant de déchet); quantité 0.08 kg; Code CED 15 01 04; Masse de l'élément 1 kg; Volume 0.001667 m3
