# Plinthe cache-câbles en aluminium

- Propriété du fichier: CYPE Ingenieros S.A.
- Format: FIEBDC-3/2016
- Logiciel: Générateur de prix de la construction. CYPE Ingenieros, S.A.
- Date: 20/09/2024
- Zone géographique: Gabon
- Devise: XAF
- Coûts indirects: 3 %
- Frais généraux: 13 %
- Bénéfice: 6 %
- TVA: 18 %

## F Aménagements et finitions

### FS Revêtements de sols

#### FSK Plinthes métalliques

**FSK030** m Plinthe cache-câbles en aluminium.
Plinthe en aluminium anodisé, de 70 mm de hauteur, couleur argent, avec un espace suffisant pour l'hébergement des câbles. POSE: avec clips au profilé support.
Inclut: Nettoyage et préparation de la surface support. Implantation. Découpe du profilé support et de la plinthe. Mise en place et fixation du profilé support. Fixation de la plinthe. Résolution des coins et des rencontres. Nettoyage final.
Critère pour le métré: Longueur mesurée selon documentation graphique du Projet, sans inclure les largeurs de passage. Le métré par casses et découpes n'a pas été augmenté, puisque 5% de pièces de plus ont été considérées dans la décomposition.
Critère pour le mémoire: On mesurera la longueur réellement exécutée selon les spécifications du Projet.

| Code | U | Désignation | Quantité | Prix | Montant |
|---|---|---|---|---|---|
| mt18rpp050a | m | Plinthe en aluminium anodisé, de 70 mm de hauteur, couleur argent, avec un espace suffisant pour l'hébergement des câbles, y compris clips de fixation et profilé support, accessoires de fixation du profilé support, et pièces pour unions, résolution des angles et terminaisons. (matériau) | 1.05 | 17173.16 | 18031.818 |
| mo023 | h | Compagnon professionnel III/CP2 carreleur en revêtements de sols. (main-d'œuvre) | 0.168 | 4151.67 | 697.481 |
| % | % | Frais de chantier des unités d'ouvrage | 2 % | 18729.299 | 374.586 |
|  |  | Coûts directs |  |  | 19103.885 |

Déchets:
- pose: mt18rpp050a; facteur de déchet 0.024

## Ressources

**mt18rpp050a** m Plinthe en aluminium anodisé
Données techniques: Coût énergétique 248.806 MJ; Émission de CO2 18.787 kg; Code CED 17 04 02; Masse de l'élément 2.17 kg; Volume 0.001447 m3
Déchets:
- emballage: re170203 Plastique. (composant de déchet); quantité 0.008 kg; Code CED 17 02 03; Masse de l'élément 1 kg; Volume 0.001667 m3
