# Casier en panneau aggloméré

- Propriété du fichier: CYPE Ingenieros S.A.
- Format: FIEBDC-3/2016
- Logiciel: Générateur de prix de la construction. CYPE Ingenieros, S.A.
- Date: 20/09/2024
- Zone géographique: Gabon
- Devise: XAF
- Coûts indirects: 3 %
- Frais généraux: 13 %
- Bénéfice: 6 %
- TVA: 18 %

## F Aménagements et finitions

### FZ Zones communes

#### FZV Vestiaires

**FZV010** U Casier en panneau aggloméré.
Casier modulaire pour vestiaire, de 400 mm de largeur, 500 mm de profondeur et 1800 mm de hauteur, en panneau aggloméré hydrofuge, finition avec revêtement de mélamine constitué de deux portes de 900 mm de hauteur, de côtés, d'étagères, d'un plafond, d'une division, d'un sol de 16 mm d'épaisseur et d'un fond perforé pour ventilation de 4 mm d'épaisseur. Comprend les éléments de fixation, pattes réglables de PVC, serrures à glissière, clés, plaques de numérotation, charnières anti-vandalisme en acier inoxydable et barres de penderie en aluminium avec patères anti-glissement en ABS. Totalement montée.
Inclut: Implantation. Mise en place, nivellement et fixation du casier.
Critère pour le métré: Nombre d'unités prévues, selon documentation graphique du Projet.
Critère pour le mémoire: On mesurera le nombre d'unités réellement mises en place selon les spécifications du Projet.

| Code | U | Désignation | Quantité | Prix | Montant |
|---|---|---|---|---|---|
| mt45tvg010b | U | Casier modulaire pour vestiaire, de 400 mm de largeur, 500 mm de profondeur et 1800 mm de hauteur, en panneau aggloméré hydrofuge, finition avec revêtement de mélamine constitué de deux portes de 900 mm de hauteur, de côtés, d'étagères, d'un plafond, d'une division, d'un sol de 16 mm d'épaisseur et d'un fond perforé pour ventilation de 4 mm d'épaisseur, y compris pattes réglables de PVC, serrures à glissière, clés, plaques de numérotation, charnières anti-vandalisme en acier inoxydable et barres de penderie en aluminium avec patères anti-glissement en ABS. (matériau) | 1 | 137989 | 137989.000 |
| mo011 | h | Compagnon professionnel III/CP2 monteur. (main-d'œuvre) | 0.224 | 4266.11 | 955.609 |
| mo080 | h | Ouvrier professionnel II/OP monteur. (main-d'œuvre) | 0.224 | 2661.82 | 596.248 |
| % | % | Frais de chantier des unités d'ouvrage | 2 % | 139540.857 | 2790.817 |
|  |  | Coûts directs |  |  | 142331.674 |

## Ressources

**mt45tvg010b** U Casier modulaire pour vestiaire
Données techniques: Coût énergétique 411.557 MJ; Émission de CO2 11.966 kg
Déchets:
- emballage: re150101 Emballages en papier et en carton. (composant de déchet); quantité 0.51 kg; Code CED 15 01 01; Masse de l'élément 1 kg; Volume 0.001333 m3
