# Ensemble d'appareils sanitaires

- Propriété du fichier: CYPE Ingenieros S.A.
- Format: FIEBDC-3/2016
- Logiciel: Générateur de prix de la construction. CYPE Ingenieros, S.A.
- Date: 20/09/2024
- Zone géographique: Gabon
- Devise: XAF
- Coûts indirects: 3 %
- Frais généraux: 13 %
- Bénéfice: 6 %
- TVA: 18 %

## T Équipements techniques

### TB Équipements sanitaires

#### TBS Salle de bain

**TBS010** U Ensemble d'appareils sanitaires.
Ensemble d'appareils sanitaires pour toilettes constitué de: lavabo en porcelaine sanitaire, avec colonne, gamme basique, couleur blanche, de 520x410 mm; WC en porcelaine sanitaire, avec réservoir bas, gamme basique, couleur blanche, avec lunette et abattant laqués, mécanisme de rinçage de 3/6 litres, avec jeu de fixation et coude d'évacuation. Comprend les bondes, les vannes de régulation, les flexibles d'alimentation et le scellement avec du silicone.
Inclut: Implantation. Mise en place et fixation des appareils. Montage de la bonde. Connexion au réseau d'évacuation. Montage de la robinetterie. Connexion aux réseaux d'eau froide et chaude. Contrôle de son bon fonctionnement. Scellement des joints.
Critère pour le métré: Nombre d'unités prévues, selon documentation graphique du Projet.
Critère pour le mémoire: On mesurera le nombre d'unités réellement mises en place selon les spécifications du Projet.

| Code | U | Désignation | Quantité | Prix | Montant |
|---|---|---|---|---|---|
| mt30lps010aa | U | Lavabo en porcelaine sanitaire, avec colonne, gamme basique, couleur blanche, de 520x410 mm, avec jeu de fixation. (matériau) | 1 | 90061.46 | 90061.460 |
| mt30ips010a | U | WC en porcelaine sanitaire, avec réservoir bas, gamme basique, couleur blanche, avec lunette et abattant laqués, mécanisme de rinçage de 3/6 litres, avec jeu de fixation et coude d'évacuation, selon NF EN 997. (matériau) | 1 | 195470.22 | 195470.220 |
| mt36www005b | U | Accouplement à la paroi accoudé au plafond, en PVC, série B, couleur blanche, pour l'évacuation des eaux usées (à basse et haute température) à l'intérieur des bâtiments, lien mixte de 1 1/4"x40 mm de diamètre, selon NF EN 1329-1, avec vanne d'écoulement. (matériau) | 1 | 9444.74 | 9444.740 |
| mt38tew010a | U | Tube flexible de 20 cm et de 1/2" de diamètre. (matériau) | 1 | 6899.45 | 6899.450 |
| mt30www005 | U | Cartouche de 300 ml de silicone acide monocomposant, fongicide, pour le scellement des joints en milieux humides. (matériau) | 0.024 | 6468.23 | 155.238 |
| mo008 | h | Compagnon professionnel III/CP2 plombier. (main-d'œuvre) | 1.748 | 4266.11 | 7457.160 |
| mo107 | h | Ouvrier professionnel II/OP plombier. (main-d'œuvre) | 1.165 | 2656.75 | 3095.114 |
| % | % | Frais de chantier des unités d'ouvrage | 2 % | 312583.382 | 6251.668 |
|  |  | Coûts directs |  |  | 318835.050 |

Déchets:
- pose: mt30www005 Cartouche de 300 ml de silicone acide monocomposant, fongicide, pour le scellement des joints en milieux humides; facteur de déchet 0.06

## Ressources

**mt30lps010aa** U Lavabo en porcelaine sanitaire, avec colonne, gamme basique, couleur blanche, de 520x410 mm, avec jeu de fixation
Données techniques: Coût énergétique 100.337 MJ; Émission de CO2 88.984 kg
Déchets:
- emballage: re150101 Emballages en papier et en carton. (composant de déchet); quantité 1.275 kg; Code CED 15 01 01; Masse de l'élément 1 kg; Volume 0.001333 m3

**mt30ips010a** U WC en porcelaine sanitaire
Données techniques: Coût énergétique 152.221 MJ; Émission de CO2 134.832 kg
Déchets:
- emballage: re150101 Emballages en papier et en carton; quantité 1.494 kg

**mt30www005** U Cartouche de 300 ml de silicone acide monocomposant, fongicide, pour le scellement des joints en milieux humides
Données techniques: Coût énergétique 87.088 MJ; Émission de CO2 3.667 kg; Code CED 17 09 04; Masse de l'élément 0.45 kg; Volume 0.0003 m3
Déchets:
- emballage: re170203 Plastique. (composant de déchet); quantité 0.1 kg; Code CED 17 02 03; Masse de l'élément 1 kg; Volume 0.001667 m3
