# Démontage d'une cheminée modulaire métallique

- Propriété du fichier: CYPE Ingenieros S.A.
- Format: FIEBDC-3/2016
- Logiciel: Générateur de prix de la construction. CYPE Ingenieros, S.A.
- Date: 09/04/2024
- Zone géographique: Gabon
- Devise: XAF
- Coûts indirects: 3 %
- Frais généraux: 13 %
- Bénéfice: 6 %
- TVA: 18 %

## T Équipements techniques

### TC ECS et chauffage

#### TCD Dépose

**TCD050** m Démontage d'une cheminée modulaire métallique.
Démontage d'une cheminée modulaire métallique, à double paroi, de 175 mm de diamètre, avec des moyens manuels et mécaniques, installée dans l'extérieur du bâtiment, jusqu'à 35 m de hauteur, et chargement mécanique dans le camion ou la benne.
Critère d'évaluation économique: Le prix comprend le démontage des accessoires et des supports de fixation.
Inclut: Démontage de l'élément. Retrait et stockage du matériau démonté. Nettoyage des restes d'ouvrage. Chargement mécanique du matériau démonté et des restes d'ouvrage dans le camion ou la benne.
Critère pour le métré: Longueur mesurée du départ du conduit jusqu'à la partie supérieure du déflecteur, selon documentation graphique du Projet.
Critère pour le mémoire: On mesurera, du départ du conduit jusqu'à la partie supérieure du module final, la longueur réellement exécutée selon les spécifications du Projet.

| Code | U | Désignation | Quantité | Prix | Montant |
|---|---|---|---|---|---|
| mq07gte010d | h | Grue autopropulsée à bras télescopique avec une capacité d'élévation de 40 t et 35 m de hauteur maximale de travail. (matériel) | 0.07 | 47243.81 | 3307.067 |
| mo004 | h | Compagnon professionnel III/CP2 chauffagiste. (main-d'œuvre) | 0.154 | 4266.11 | 656.981 |
| mo103 | h | Ouvrier professionnel II/OP chauffagiste. (main-d'œuvre) | 0.154 | 2656.75 | 409.140 |
| % | % | Frais de chantier des unités d'ouvrage | 2 % | 4373.188 | 87.464 |
|  |  | Coûts directs |  |  | 4460.652 |
