# Batterie électrique

- Propriété du fichier: CYPE Ingenieros S.A.
- Format: FIEBDC-3/2016
- Logiciel: Générateur de prix de la construction. CYPE Ingenieros, S.A.
- Date: 09/04/2024
- Zone géographique: Gabon
- Devise: XAF
- Coûts indirects: 3 %
- Frais généraux: 13 %
- Bénéfice: 6 %
- TVA: 18 %

## T Équipements techniques

### TC ECS et chauffage

#### TCL Électricité

**TCL060** U Batterie électrique.
Batterie de chauffage électrique de 450 mm de diamètre, puissance calorifique de 5 kW, pour alimentation monophasée à 230 V et 50 Hz de fréquence, constituée de corps de tôle en acier galvanisé avec fût de raccordement au conduit avec joint périphérique, 2 résistances blindées en acier inoxydable, boîte à bornes degré de protection IP40, interrupteur thermique avec réarmement automatique et interrupteur thermique avec réarmement manuel.
Inclut: Implantation. Montage sur le conduit. Connexion et contrôle de son bon fonctionnement.
Critère pour le métré: Nombre d'unités prévues, selon documentation graphique du Projet.
Critère pour le mémoire: On mesurera le nombre d'unités réellement exécutées selon les spécifications du Projet.

| Code | U | Désignation | Quantité | Prix | Montant |
|---|---|---|---|---|---|
| mt42ald420hhu | U | Batterie de chauffage électrique de 450 mm de diamètre, puissance calorifique de 5 kW, pour alimentation monophasée à 230 V et 50 Hz de fréquence, constituée de corps de tôle en acier galvanisé avec fût de raccordement au conduit avec joint périphérique, 2 résistances blindées en acier inoxydable, boîte à bornes degré de protection IP40, interrupteur thermique avec réarmement automatique et interrupteur thermique avec réarmement manuel. (matériau) | 1 | 600648.88 | 600648.880 |
| mo004 | h | Compagnon professionnel III/CP2 chauffagiste. (main-d'œuvre) | 0.56 | 4266.11 | 2389.022 |
| mo103 | h | Ouvrier professionnel II/OP chauffagiste. (main-d'œuvre) | 0.56 | 2656.75 | 1487.780 |
| % | % | Frais de chantier des unités d'ouvrage | 2 % | 604525.682 | 12090.514 |
|  |  | Coûts directs |  |  | 616616.196 |

## Ressources

**mt42ald420hhu** U Batterie de chauffage électrique de 450 mm de diamètre
Données techniques: Coût énergétique 0.855 MJ; Émission de CO2 1.346 kg
Déchets:
- emballage: re150101 Emballages en papier et en carton. (composant de déchet); quantité 1.584 kg; Code CED 15 01 01; Masse de l'élément 1 kg; Volume 0.001333 m3
