# Plafonnier pour extérieur

- Propriété du fichier: CYPE Ingenieros S.A.
- Format: FIEBDC-3/2016
- Logiciel: Générateur de prix de la construction. CYPE Ingenieros, S.A.
- Date: 20/09/2024
- Zone géographique: Gabon
- Devise: XAF
- Coûts indirects: 3 %
- Frais généraux: 13 %
- Bénéfice: 6 %
- TVA: 18 %

## T Équipements techniques

### TE Éclairage

#### TEE Équipements extérieurs

**TEE040** U Plafonnier pour extérieur.
Plafonnier rond pour extérieur, en ABS de couleur blanche, finition mate et diffuseur de polycarbonate opalin, degré de protection IP44, de 250 mm de diamètre et 78 mm de hauteur, de 10 W de puissance, alimentation à 220/240 V et 50-60 Hz, avec lampe LED non remplaçable, température de couleur 4000 K, flux lumineux 1100 lumens. Installation en surface. Comprend éléments de fixation Inclut: Implantation. Montage, connexion et contrôle de son bon fonctionnement.
Critère pour le métré: Nombre d'unités prévues, selon documentation graphique du Projet.
Critère pour le mémoire: On mesurera le nombre d'unités réellement exécutées selon les spécifications du Projet.

| Code | U | Désignation | Quantité | Prix | Montant |
|---|---|---|---|---|---|
| mt34est150c | U | Plafonnier rond pour extérieur, en ABS de couleur blanche, finition mate et diffuseur de polycarbonate opalin, degré de protection IP44, de 250 mm de diamètre et 78 mm de hauteur, de 10 W de puissance, alimentation à 220/240 V et 50-60 Hz, avec lampe LED non remplaçable, température de couleur 4000 K, flux lumineux 1100 lumens, avec éléments de fixation. (matériau) | 1 | 12613.06 | 12613.060 |
| mo003 | h | Compagnon professionnel III/CP2 électricien. (main-d'œuvre) | 0.28 | 4266.11 | 1194.511 |
| mo102 | h | Ouvrier professionnel II/OP électricien. (main-d'œuvre) | 0.28 | 2656.75 | 743.890 |
| % | % | Frais de chantier des unités d'ouvrage | 2 % | 14551.461 | 291.029 |
|  |  | Coûts directs |  |  | 14842.490 |

## Ressources

**mt34est150c** U Plafonnier rond pour extérieur
Données techniques: Coût énergétique 109.030 MJ; Émission de CO2 6.581 kg
Déchets:
- emballage: re150101 Emballages en papier et en carton. (composant de déchet); quantité 0.68 kg; Code CED 15 01 01; Masse de l'élément 1 kg; Volume 0.001333 m3
- emballage: re170201 Bois. (composant de déchet); quantité 0.167 kg; Code CED 17 02 01; Masse de l'élément 1 kg; Volume 0.000909 m3
- emballage: re170203 Plastique. (composant de déchet); quantité 0.014 kg; Code CED 17 02 03; Masse de l'élément 1 kg; Volume 0.001667 m3
