# Ascenseur monte-brancards

- Propriété du fichier: CYPE Ingenieros S.A.
- Format: FIEBDC-3/2016
- Logiciel: Générateur de prix de la construction. CYPE Ingenieros, S.A.
- Date: 20/09/2024
- Zone géographique: Gabon
- Devise: XAF
- Coûts indirects: 3 %
- Frais généraux: 13 %
- Bénéfice: 6 %
- TVA: 18 %

## T Équipements techniques

### TK Appareils élévateurs

#### TKO Ascenseurs pour hôpitaux

**TKO010** U Ascenseur monte-brancards.
Fourniture et installation complète d'ascenseur monte-brancards, électrique sans salle de machines, avec système de traction sans réducteur et courbe d'accélération et de décélération progressive, de 4 arrêts, avec cabine de 1000 kg de charge nominale avec capacité pour 13 personnes, 1 m/s de vitesse, 1100 mm de largeur, 2090 mm de profondeur et 2250 mm de hauteur, manoeuvre collective de montée et de descente simple, niveau de transit moyen, embarquement simple, niveau basique de qualité et porte coulissante automatique en acier inoxydable de 900 mm de largeur et 2000 mm de hauteur. Comprend le matériel pour la formation des arrêts de la cabine. Totalement monté, connecté et testé.
Inclut: Implantation des guides et des niveaux. Mise en place des points de fixation. Installation des lampes d'éclairage de la gaine. Montage des guides, des câbles de traction et des passe-câbles. Mise en place des amortisseurs de cuvette. Mise en place des contrepoids. Présentation des portes d'accès. Montage du groupe tracteur. Montage du cadre et connexion du câble de manoeuvre. Montage de l'ossature, du châssis et des portes de cabine avec leurs finitions. Installation du limiteur de vitesse et du parachute. Installation des boutons d'étage et de cabine. Installation du sélecteur d'arrêts. Connexion au réseau électrique. Installation de la ligne téléphonique et des systèmes de sécurité.
Critère pour le métré: Nombre d'unités prévues, selon documentation graphique du Projet.
Critère pour le mémoire: On mesurera le nombre d'unités réellement exécutées selon les spécifications du Projet.

| Code | U | Désignation | Quantité | Prix | Montant |
|---|---|---|---|---|---|
| mt39mon010ya | U | Cabine de 1000 kg de charge nominale avec capacité pour 13 personnes, 1 m/s de vitesse, 1100 mm de largeur, 2090 mm de profondeur et 2250 mm de hauteur, manoeuvre collective de montée et de descente simple, niveau de transit moyen, embarquement simple, niveau basique de qualité et porte coulissante automatique en acier inoxydable de 900 mm de largeur et 2000 mm de hauteur, pour ascenseur électrique monte-brancards. (matériau) | 1 | 20353857.550000001 | 20353857.550 |
| mt39mon100d | U | Matériel pour la formation de l'arrêt de la cabine d'ascenseur électrique monte-brancards, manoeuvre collective de montée et de descente simple, niveau de transit moyen, avec portes d'accès coulissantes en acier inoxydable de 900 mm de largeur et 2000 mm de hauteur. (matériau) | 4 | 1258423.84 | 5033695.360 |
| mo016 | h | Compagnon professionnel III/CP2 ascensoriste. (main-d'œuvre) | 246.481 | 4266.11 | 1051515.059 |
| mo085 | h | Ouvrier professionnel II/OP ascensoriste. (main-d'œuvre) | 246.481 | 2656.75 | 654838.397 |
| % | % | Frais de chantier des unités d'ouvrage | 2 % | 27093906.366 | 541878.127 |
|  |  | Coûts directs |  |  | 27635784.493 |

## Ressources

**mt39mon010ya** U Cabine de 1000 kg de charge nominale avec capacité pour 13 personnes
Données techniques: Coût énergétique 18127.878 MJ; Émission de CO2 1679.995 kg
Déchets:
- emballage: re150101 Emballages en papier et en carton. (composant de déchet); quantité 0.7 kg; Code CED 15 01 01; Masse de l'élément 1 kg; Volume 0.001333 m3
