# Conduit pour le captage du radon

- Propriété du fichier: CYPE Ingenieros S.A.
- Format: FIEBDC-3/2016
- Logiciel: Générateur de prix de la construction. CYPE Ingenieros, S.A.
- Date: 09/04/2024
- Zone géographique: Gabon
- Devise: XAF
- Coûts indirects: 3 %
- Frais généraux: 13 %
- Bénéfice: 6 %
- TVA: 18 %

## T Équipements techniques

### TO Protections au radon

#### TOD Dépressurisation du terrain

**TOD020** m Conduit pour le captage du radon.
Conduit pour le captage du radon, constitué de tube annelé en polyéthylène haute densité (PEHD/HDPE) couleur noire, de 110 mm de diamètre nominal, avec perforation totale à 360° dans le creux de l'annelure.
Critère d'évaluation économique: Le prix ne comprend ni l'excavation ni le remblai postérieur.
Inclut: Implantation et tracé du conduit. Connexion et contrôle de son bon fonctionnement.
Critère pour le métré: Longueur mesurée selon documentation graphique du Projet.
Critère pour le mémoire: On mesurera la longueur réellement exécutée selon les spécifications du Projet.

| Code | U | Désignation | Quantité | Prix | Montant |
|---|---|---|---|---|---|
| mt41tcr010a | m | Tube annelé en polyéthylène haute densité (PEHD/HDPE) couleur noire, de 110 mm de diamètre nominal, avec perforation totale à 360° dans le creux de l'annelure, fourni en rouleaux de 50 m, pour le captage du radon. (matériau) | 1.02 | 5381.57 | 5489.201 |
| mo011 | h | Compagnon professionnel III/CP2 monteur. (main-d'œuvre) | 0.056 | 4266.11 | 238.902 |
| mo080 | h | Ouvrier professionnel II/OP monteur. (main-d'œuvre) | 0.056 | 2661.82 | 149.062 |
| % | % | Frais de chantier des unités d'ouvrage | 2 % | 5877.165 | 117.543 |
|  |  | Coûts directs |  |  | 5994.708 |
