# Filtre

- Propriété du fichier: CYPE Ingenieros S.A.
- Format: FIEBDC-3/2016
- Logiciel: Générateur de prix de la construction. CYPE Ingenieros, S.A.
- Date: 20/09/2024
- Zone géographique: Gabon
- Devise: XAF
- Coûts indirects: 3 %
- Frais généraux: 13 %
- Bénéfice: 6 %
- TVA: 18 %

## T Équipements techniques

### TP Installations de distribution de l'eau

#### TPE Systèmes de traitement des eaux

**TPE020** U Filtre.
Filtre à cartouche formé de la tête, du vase et de la cartouche container de charbon actif, filet de 3/4", débit de 0,4 m³/h, avec deux vannes de passage à opercule en laiton fondu. Comprend les éléments de montage et les autres accessoires nécessaires à son bon fonctionnement. Totalement monté, connecté et testé.
Inclut: Implantation. Mise en place et fixation du filtre. Connexion. Mise en place et connexion des vannes de passage.
Critère pour le métré: Nombre d'unités prévues, selon documentation graphique du Projet.
Critère pour le mémoire: On mesurera le nombre d'unités réellement exécutées selon les spécifications du Projet.

| Code | U | Désignation | Quantité | Prix | Montant |
|---|---|---|---|---|---|
| mt37svc010c | U | Vanne à opercule en laiton fondu, à visser, de 3/4". (matériau) | 2 | 5077.91 | 10155.820 |
| mt37eqt010ae | U | Filtre à cartouche formé de la tête, du vase et de la cartouche container de charbon actif, filet de 3/4", débit de 0,4 m³/h. (matériau) | 1 | 21955 | 21955.000 |
| mt37www010 | U | Produits complémentaires pour installations de plomberie. (matériau) | 1 | 1207.4 | 1207.400 |
| mo008 | h | Compagnon professionnel III/CP2 plombier. (main-d'œuvre) | 1.569 | 4266.11 | 6693.527 |
| mo107 | h | Ouvrier professionnel II/OP plombier. (main-d'œuvre) | 0.784 | 2656.75 | 2082.892 |
| % | % | Frais de chantier des unités d'ouvrage | 4 % | 42094.639 | 1683.786 |
|  |  | Coûts directs |  |  | 43778.425 |

## Ressources

**mt37svc010c** U Vanne à opercule en laiton fondu, à visser, de 3/4"
Données techniques: Coût énergétique 491.999 MJ; Émission de CO2 33.101 kg
Déchets:
- emballage: re150101 Emballages en papier et en carton. (composant de déchet); quantité 0.072 kg; Code CED 15 01 01; Masse de l'élément 1 kg; Volume 0.001333 m3
