# Équipement de régulation et de contrôle pour collecteur, avec des têtes électrothermiques

- Propriété du fichier: CYPE INGENIEROS, S.A.
- Format: FIEBDC-3/2002
- Zone géographique: Gabon
- Devise: XAF
- Coûts indirects: 3.00 %
- Frais généraux: 13.00 %
- Bénéfice: 6.00 %
- TVA: 18.00 %

## T Équipements techniques

### TC ECS et chauffage

#### TCM Émetteurs à eau

**TCM170** U Équipement de régulation et de contrôle pour collecteur, avec des têtes électrothermiques.
Système de régulation de la température pour collecteur, pour chauffage, "DAIKIN", composé de têtes électrothermiques, modèle EKWCVATR1V3; thermostats avec écran digital, modèle EKWCTRDI1V3 et centrale de régulation, pour gestion allant jusqu'à 10 thermostats et 18 têtes électrothermiques, modèle EKWUFHTA1V3. Totalement monté, connecté et testé.
Inclut: Mise en place, fixation et connexion électrique et de communication avec tous les éléments qui le nécessitent dans l'installation.
Critère pour le métré: Nombre d'unités prévues, selon documentation graphique du Projet.
Critère pour le mémoire: On mesurera le nombre d'unités réellement exécutées selon les spécifications du Projet.

| Code | U | Désignation | Quantité | Prix | Montant |
|---|---|---|---|---|---|
| mt38dai100a | U | Centrale de régulation, pour gestion allant jusqu'à 10 thermostats et 18 têtes électrothermiques, modèle EKWUFHTA1V3 "DAIKIN", de dimensions 90x326,5x50 mm et alimentation monophasée (230V/50Hz). (matériau) | 1.000 | 197496.76 | 197496.76 |
| mt42dai521b | U | Thermostat avec écran digital, modèle EKWCTRDI1V3 "DAIKIN", de dimensions 91x88x42 mm et alimentation monophasée (230V/50Hz). (matériau) | 2.000 | 103491.75 | 206983.50 |
| mt38dai101a | U | Tête électrothermique, modèle EKWCVATR1V3 "DAIKIN", de dimensions 48,4x44,3x50,3 mm et alimentation monophasée (230V/50Hz). (matériau) | 4.000 | 34497.25 | 137989.00 |
| mo004 | h | Compagnon professionnel III/CP2 chauffagiste. (main-d'œuvre) | 0.784 | 4266.11 | 3344.63 |
| mo103 | h | Ouvrier professionnel II/OP chauffagiste. (main-d'œuvre) | 0.784 | 2656.75 | 2082.89 |
| % | % | Frais de chantier des unités d'ouvrage | 2 % | 547896.78 | 10957.94 |
|  |  | Coûts directs |  |  | 558854.72 |
