# Protecteur de câbles

- Propriété du fichier: CYPE Ingenieros S.A.
- Format: FIEBDC-3/2016
- Logiciel: Generador de precios de la construcción. CYPE Ingenieros, S.A.
- Date: 23/05/2024
- Zone géographique: Gabon
- Devise: XAF
- Coûts indirects: 3 %
- Frais généraux: 13 %
- Bénéfice: 6 %
- TVA: 18 %

## S Sécurité et santé

### SC Équipements de protection collective

#### SCS Protection électrique

**SCS060** m Protecteur de câbles.
Protecteur de câbles, en PVC, en zone de passage de piétons, de 75x12 mm, couleur beige, amortissable en 3 utilisations.
Inclut: Montage de l'élément. Démontage de l'élément. Transport jusqu'au lieu de stockage ou retrait à la benne.
Critère pour le métré: Longueur mesurée selon Plan général de coordination en matière de sécurité et de protection de la santé.
Critère pour le mémoire: La longueur mesurée sera celle réellement montée selon spécifications d'Étude ou d'Étude Basique de Sécurité et Santé.

| Code | U | Désignation | Quantité | Prix | Montant |
|---|---|---|---|---|---|
| mt50spe030aa | m | Protecteur de câbles, en PVC, en zone de passage de piétons, de 75x12 mm, couleur beige. (matériau) | 0.333 | 34773.23 | 11579.486 |
| mo120 | h | Ouvrier Sécurité et Santé. (main-d'œuvre) | 0.112 | 2561.25 | 286.860 |
| % | % | Frais de chantier des unités d'ouvrage | 2 % | 11866.346 | 237.327 |
|  |  | Coûts directs |  |  | 12103.673 |
