# Collecteur pour chauffage par plancher rayonnant, pour l'industrie et le secteur tertiaire

- Propriété du fichier: CYPE INGENIEROS, S.A.
- Format: FIEBDC-3/2002
- Zone géographique: Gabon
- Devise: XAF
- Coûts indirects: 3.00 %
- Frais généraux: 13.00 %
- Bénéfice: 6.00 %
- TVA: 18.00 %

## T Équipements techniques

### TC ECS et chauffage

#### TCM Émetteurs à eau

**TCM070** U Collecteur pour chauffage par plancher rayonnant, pour l'industrie et le secteur tertiaire.
Collecteur modulaire, en polyamide, de 1 1/2" de diamètre, pour 4 circuits, ensemble d'accessoires pour la formation de collecteur modulaire, raccords femelle de 20 mm x 3/4" eurocône, ensemble de deux vannes à sphère pour fermeture du circuit du collecteur de 1 1/2" de diamètre. Totalement monté, connecté et testé.
Inclut: Implantation de l'emplacement du collecteur. Mise en place du collecteur. Connexion des tuyauteries au collecteur. Connexion du collecteur au réseau de distribution intérieur ou à la chaudière.
Critère pour le métré: Nombre d'unités prévues, selon documentation graphique du Projet.
Critère pour le mémoire: On mesurera le nombre d'unités réellement exécutées selon les spécifications du Projet.

| Code | U | Désignation | Quantité | Prix | Montant |
|---|---|---|---|---|---|
| mt37alu121a | U | Ensemble d'accessoires pour la formation de collecteur modulaire, de 1 1/2" de diamètre, constitué de deux supports longs de paroi, deux supports courts de paroi, deux vannes de remplissage en laiton, deux thermomètres, un manomètre, deux bouchons terminaux et matériel de montage. (matériau) | 1.000 | 214245.39 | 214245.39 |
| mt37alu125aa | U | Collecteur modulaire, en polyamide, de 1 1/2" de diamètre, pour 4 circuits. (matériau) | 1.000 | 431971.99 | 431971.99 |
| mt37alu005e | U | Raccord femelle de 20 mm x 3/4" eurocône. (matériau) | 8.000 | 9098.22 | 72785.76 |
| mt37alu085a | U | Ensemble de deux vannes à sphère pour fermeture du circuit du collecteur de 1 1/2" de diamètre. (matériau) | 1.000 | 192256.63 | 192256.63 |
| mo004 | h | Compagnon professionnel III/CP2 chauffagiste. (main-d'œuvre) | 1.793 | 4266.11 | 7649.14 |
| mo103 | h | Ouvrier professionnel II/OP chauffagiste. (main-d'œuvre) | 1.793 | 2656.75 | 4763.55 |
| % | % | Frais de chantier des unités d'ouvrage | 2 % | 923672.46 | 18473.45 |
|  |  | Coûts directs |  |  | 942145.91 |
