# Surpresseur pour bâtiments

- Propriété du fichier: CYPE INGENIEROS, S.A.
- Format: FIEBDC-3/2002
- Zone géographique: Gabon
- Devise: XAF
- Coûts indirects: 3.00 %
- Frais généraux: 13.00 %
- Bénéfice: 6.00 %
- TVA: 18.00 %

## T Équipements techniques

### TP Installations de distribution de l'eau

#### TPS Réservoirs/surpresseurs

**TPS020** U Surpresseur pour bâtiments.
Surpresseur, constitué de 3 pompes centrifuges électroniques à 4 étapes, verticales, avec rouets, diffuseurs et toutes les pièces en contact avec le moyen d'impulsion en acier inoxydable, connexion en aspiration de 2", connexion en impulsion de 2", fermeture mécanique indépendante du sens de rotation, unité de régulation électronique pour la régulation et la commutation de toutes les pompes installées avec variateur de fréquence intégré, avec écran LCD pour l'indication des états de travail et de la pression actuelle et bouton monocommande pour l'introduction de la pression nominale et de tous les paramètres, mémoire pour les historiques de travail et de défauts et interface pour intégration de systèmes GTC, moteurs à rotor sec avec une puissance nominale totale de 3,3 kW, 3770 tr/min nominaux, alimentation triphasée (400V/50Hz), avec protection thermique intégrée et contre marche à sec, protection IP55, isolation classe F, vase d'expansion à membrane de 200 l, vannes d'isolement et clapet de non retour, pressostat, manomètre, capteur de pression, socle, collecteurs en acier inoxydable. Comprend les tubes entre les différents éléments et accessoires. Totalement monté, connecté et mis en marche par l'entreprise installatrice pour la vérification de son bon fonctionnement. Ne comprend pas l'installation électrique.
Inclut: Implantation. Fixation du réservoir. Mise en place et fixation du surpresseur. Mise en place et fixation des tuyauteries et des accessoires. Connexions de la pompe avec le réservoir. Connexion. Mise en marche.
Critère pour le métré: Nombre d'unités prévues, selon documentation graphique du Projet.
Critère pour le mémoire: On mesurera le nombre d'unités réellement exécutées selon les spécifications du Projet.

| Code | U | Désignation | Quantité | Prix | Montant |
|---|---|---|---|---|---|
| mt37bcw197amei | U | Surpresseur, constitué de 3 pompes centrifuges électroniques à 4 étapes, verticales, avec rouets, diffuseurs et toutes les pièces en contact avec le moyen d'impulsion en acier inoxydable, connexion en aspiration de 2", connexion en impulsion de 2", fermeture mécanique indépendante du sens de rotation, unité de régulation électronique pour la régulation et la commutation de toutes les pompes installées avec variateur de fréquence intégré, avec écran LCD pour l'indication des états de travail et de la pression actuelle et bouton monocommande pour l'introduction de la pression nominale et de tous les paramètres, mémoire pour les historiques de travail et de défauts et interface pour intégration de systèmes GTC, moteurs à rotor sec avec une puissance nominale totale de 3,3 kW, 3770 tr/min nominaux, alimentation triphasée (400V/50Hz), avec protection thermique intégrée et contre marche à sec, protection IP55, isolation classe F, vase d'expansion à membrane de 200 l, vannes d'isolement et clapet de non retour, pressostat, manomètre, capteur de pression, socle, collecteurs en acier inoxydable. (matériau) | 1.000 | 12057436.02 | 12057436.02 |
| mt37www050g | U | Manchon antivibration, en caoutchouc, avec filet de 2", pour une pression maximale de travail de 10 bar. (matériau) | 1.000 | 60585.80 | 60585.80 |
| mt37www010 | U | Produits complémentaires pour installations de plomberie. (matériau) | 1.000 | 1207.40 | 1207.40 |
| mo008 | h | Compagnon professionnel III/CP2 plombier. (main-d'œuvre) | 5.775 | 4266.11 | 24636.79 |
| mo107 | h | Ouvrier professionnel II/OP plombier. (main-d'œuvre) | 2.888 | 2656.75 | 7672.69 |
| % | % | Frais de chantier des unités d'ouvrage | 4 % | 12151538.70 | 486061.55 |
|  |  | Coûts directs |  |  | 12637600.25 |
