# Surpresseur pour bâtiments

- Propriété du fichier: CYPE Ingenieros S.A.
- Format: FIEBDC-3/2016
- Logiciel: Générateur de prix de la construction. CYPE Ingenieros, S.A.
- Date: 20/09/2024
- Zone géographique: Gabon
- Devise: XAF
- Coûts indirects: 3 %
- Frais généraux: 13 %
- Bénéfice: 6 %
- TVA: 18 %

## T Équipements techniques

### TP Installations de distribution de l'eau

#### TPS Réservoirs/surpresseurs

**TPS020** U Surpresseur pour bâtiments.
Surpresseur d'eau, à actionnement réglable par technologie Inverter, modèle HIDRO-INVERTER AP-HI-A/8-3 "EBARA", constitué de: trois pompes centrifuges multicellulaires, d'une puissance de 0,6x3 kW, corps d'aspiration et d'impulsion et contrebrides de fonte de fer, axe et chemise externe d'acier inoxydable, impulseurs de polycarbonate avec fibre de verre, fermeture mécanique, moteur asynchrone à 2 pôles, efficacité IE3, isolation classe F, protection IP44, pour alimentation triphasée à 400 V, équipement de régulation et de commande avec variateur de fréquence (pression constante), unité de contrôle Hidro-Inverter avec écran LCD (manomètre digital), bouton-poussoir pour le contrôle manuel des pompes, système de protection, fonction de réarmement automatique, indicateurs lumineux de tension, fonctionnement et erreur des pompes et clavier d'accès au menu de programmation, socle métallique, vannes d'isolement et clapet de non retour, manomètre, pressostat, réservoir de membrane, de tôle d'acier de 20 l. Comprend les tubes entre les différents éléments et accessoires. Totalement monté, connecté et mis en marche par l'entreprise installatrice pour la vérification de son bon fonctionnement. Ne comprend pas l'installation électrique.
Inclut: Implantation. Fixation du réservoir. Mise en place et fixation du surpresseur. Mise en place et fixation des tuyauteries et des accessoires. Connexions de la pompe avec le réservoir. Connexion. Mise en marche.
Critère pour le métré: Nombre d'unités prévues, selon documentation graphique du Projet.
Critère pour le mémoire: On mesurera le nombre d'unités réellement exécutées selon les spécifications du Projet.

| Code | U | Désignation | Quantité | Prix | Montant |
|---|---|---|---|---|---|
| mt37bce198Ia | U | Surpresseur d'eau, à actionnement réglable par technologie Inverter, modèle HIDRO-INVERTER AP-HI-A/8-3 "EBARA", constitué de: trois pompes centrifuges multicellulaires, d'une puissance de 0,6x3 kW, corps d'aspiration et d'impulsion et contrebrides de fonte de fer, axe et chemise externe d'acier inoxydable, impulseurs de polycarbonate avec fibre de verre, fermeture mécanique, moteur asynchrone à 2 pôles, efficacité IE3, isolation classe F, protection IP44, pour alimentation triphasée à 400 V, équipement de régulation et de commande avec variateur de fréquence (pression constante), unité de contrôle Hidro-Inverter avec écran LCD (manomètre digital), bouton-poussoir pour le contrôle manuel des pompes, système de protection, fonction de réarmement automatique, indicateurs lumineux de tension, fonctionnement et erreur des pompes et clavier d'accès au menu de programmation, socle métallique, vannes d'isolement et clapet de non retour, manomètre, pressostat, réservoir de membrane, de tôle d'acier de 20 l. (matériau) | 1 | 3373831.14 | 3373831.140 |
| mt37www050g | U | Manchon antivibration, en caoutchouc, avec filet de 2", pour une pression maximale de travail de 10 bar. (matériau) | 1 | 60585.8 | 60585.800 |
| mt37bce510a | U | Jeu de 4 amortisseurs antivibration pour le socle du surpresseur, "EBARA". (matériau) | 1 | 68994.5 | 68994.500 |
| mt37www010 | U | Produits complémentaires pour installations de plomberie. (matériau) | 1 | 1207.4 | 1207.400 |
| mt37bce906a | U | Mise en marche de surpresseur avec variateur de fréquence, "EBARA". (matériau) | 1 | 119877.95 | 119877.950 |
| mo008 | h | Compagnon professionnel III/CP2 plombier. (main-d'œuvre) | 5.266 | 4266.11 | 22465.335 |
| mo107 | h | Ouvrier professionnel II/OP plombier. (main-d'œuvre) | 2.633 | 2656.75 | 6995.223 |
| % | % | Frais de chantier des unités d'ouvrage | 4 % | 3653957.348 | 146158.294 |
|  |  | Coûts directs |  |  | 3800115.642 |

## Ressources

**mt37bce198Ia** U Surpresseur d'eau
Données techniques: Coût énergétique 3754.802 MJ; Émission de CO2 230.341 kg
Déchets:
- emballage: re150101 Emballages en papier et en carton. (composant de déchet); quantité 1.66 kg; Code CED 15 01 01; Masse de l'élément 1 kg; Volume 0.001333 m3

**mt37www050g** U Manchon antivibration, en caoutchouc, avec filet de 2", pour une pression maximale de travail de 10 bar
Données techniques: Coût énergétique 257.474 MJ; Émission de CO2 22.871 kg
Déchets:
- emballage: re150101 Emballages en papier et en carton; quantité 0.072 kg
