# Renfort d'imperméabilisation d'un bassin ou d'un canal, avec géomembrane

- Propriété du fichier: CYPE INGENIEROS, S.A.
- Format: FIEBDC-3/2002
- Zone géographique: Gabon
- Devise: XAF
- Coûts indirects: 3.00 %
- Frais généraux: 13.00 %
- Bénéfice: 6.00 %
- TVA: 18.00 %

## B Aménagements extérieurs

### BE Imperméabilisation

#### BEB Berges

**BEB030** m² Renfort d'imperméabilisation d'un bassin ou d'un canal, avec géomembrane.
Renfort linéaire d'imperméabilisation de bassin ou de canal, d'eau non potable, avec géomembrane homogène en polychlorure de vinyle plastifié (PVC-P), renforcée avec feutre de polyester non tissé à fil continu, avec résistance aux intempéries, de 1,5 mm d'épaisseur, couleur grise, avec une densité de 1240 kg/m³ selon NF EN ISO 1183, résistance CBR au poinçonnement de 3,1 kN selon NF EN ISO 12236 et une résistance d'accroche supérieure à 150 kN/m, placée avec des recouvrements, sans adhérer au support, sur mortier-colle amélioré, C2 E S1, avec temps ouvert allongé et grande déformabilité.
Inclut: Nettoyage préalable de la surface support. Implantation et découpe. Application du mortier-colle. Mise en place du renfort.
Critère pour le métré: Surface mesurée selon documentation graphique du Projet.
Critère pour le mémoire: On mesurera la surface réellement exécutée selon les spécifications du Projet.

| Code | U | Désignation | Quantité | Prix | Montant |
|---|---|---|---|---|---|
| mt09mcr250b | kg | Mortier-colle amélioré, C2 E S1, avec temps ouvert allongé et grande déformabilité, selon NF EN 12004, pour la fixation de recouvrements de géomembranes, composé de ciments spéciaux, granulats sélectionnés et résines synthétiques. (matériau) | 0.600 | 2265.82 | 1359.49 |
| mt15dag030c | m² | Géomembrane homogène en polychlorure de vinyle plastifié (PVC-P), renforcée avec feutre de polyester non tissé à fil continu, avec résistance aux intempéries, de 1,5 mm d'épaisseur, couleur grise, avec une densité de 1240 kg/m³ selon NF EN ISO 1183, résistance CBR au poinçonnement de 3,1 kN selon NF EN ISO 12236 et une résistance d'accroche supérieure à 150 kN/m, fournie en rouleaux de 2,05 m de largeur et 150 m de longueur. (matériau) | 1.100 | 9507.16 | 10457.88 |
| mo029 | h | Compagnon professionnel III/CP2 poseur de membranes d'étanchéité. (main-d'œuvre) | 0.616 | 4151.67 | 2557.43 |
| mo067 | h | Ouvrier professionnel II/OP poseur de membranes d'étanchéité. (main-d'œuvre) | 0.308 | 2661.82 | 819.84 |
| % | % | Frais de chantier des unités d'ouvrage | 2 % | 15194.64 | 303.89 |
|  |  | Coûts directs |  |  | 15498.53 |
