# Couche séparatrice: film de polyéthylène

- Propriété du fichier: CYPE INGENIEROS, S.A.
- Format: FIEBDC-3/2002
- Zone géographique: Gabon
- Devise: XAF
- Coûts indirects: 3.00 %
- Frais généraux: 13.00 %
- Bénéfice: 6.00 %
- TVA: 18.00 %

## B Aménagements extérieurs

### BE Imperméabilisation

#### BES Sols

**BES010** m² Couche séparatrice: film de polyéthylène.
Film imperméable en polyéthylène de faible densité (LDPE) de 0,2 mm d'épaisseur et 200 g/m² de masse surfacique, couleur noire. Mise en place: avec des recouvrements, directement sur le terrain, sur un hérisson ou sur un surface de béton.
Inclut: Mise en place de membrane de séparation. Résolution des recouvrements et des unions.
Critère pour le métré: Surface mesurée selon documentation graphique du Projet.
Critère pour le mémoire: On mesurera la surface réellement exécutée selon les spécifications du Projet, y compris les bords et les recouvrements.

| Code | U | Désignation | Quantité | Prix | Montant |
|---|---|---|---|---|---|
| mt16png020e | m² | Film imperméable en polyéthylène de faible densité (LDPE) de 0,2 mm d'épaisseur et 200 g/m² de masse surfacique, couleur noire. (matériau) | 1.150 | 991.43 | 1140.14 |
| mo020 | h | Compagnon professionnel III/CP2 construction. (main-d'œuvre) | 0.037 | 4151.67 | 153.61 |
| mo113 | h | Ouvrier d'exécution I/OE1 construction. (main-d'œuvre) | 0.018 | 2561.25 | 46.10 |
| % | % | Frais de chantier des unités d'ouvrage | 2 % | 1339.85 | 26.80 |
|  |  | Coûts directs |  |  | 1366.65 |
