# Imperméabilisation du terrain avec un film de polyéthylène

- Propriété du fichier: CYPE INGENIEROS, S.A.
- Format: FIEBDC-3/2002
- Zone géographique: Gabon
- Devise: XAF
- Coûts indirects: 3.00 %
- Frais généraux: 13.00 %
- Bénéfice: 6.00 %
- TVA: 18.00 %

## B Aménagements extérieurs

### BE Imperméabilisation

#### BES Sols

**BES020** m² Imperméabilisation du terrain avec un film de polyéthylène.
Imperméabilisation du terrain avec feuille de polyéthylène haute densité (PEHD/HDPE) obtenue par un procédé de calandrage, de 2 mm d'épaisseur, couleur noire. Mise en place: avec des recouvrements directement sur le terrain fixée en recouvrements et aux bords par soudure thermoplastique, dans une zone de travail ayant surface supérieur à 1000 m².
Inclut: Mise en place de la membrane d'étanchéité. Résolution des recouvrements et des unions.
Critère pour le métré: Surface mesurée selon documentation graphique du Projet.
Critère pour le mémoire: On mesurera la surface réellement exécutée selon les spécifications du Projet, y compris les bords et les recouvrements.

| Code | U | Désignation | Quantité | Prix | Montant |
|---|---|---|---|---|---|
| mt16png030c | m² | Feuille de polyéthylène haute densité (PEHD/HDPE) obtenue par un procédé de calandrage, de 2 mm d'épaisseur, couleur noire, 945 kg/m³ de densité, d'une teneur minimale en carbone de 2% et élongation à la rupture >= 800%, avec résistance aux rayons UV et aux intempéries. (matériau) | 1.080 | 2666.58 | 2879.91 |
| mq01exn050c | h | Pelleteuse sur pneus, de 85 kW, avec un brise-roche hydraulique. (matériel) | 0.022 | 39638.16 | 872.04 |
| mq08sol040 | h | Équipement et éléments auxiliaires pour soudure des matériaux thermoplastiques. (matériel) | 0.017 | 8335.99 | 141.71 |
| mo029 | h | Compagnon professionnel III/CP2 poseur de membranes d'étanchéité. (main-d'œuvre) | 0.074 | 4151.67 | 307.22 |
| mo067 | h | Ouvrier professionnel II/OP poseur de membranes d'étanchéité. (main-d'œuvre) | 0.123 | 2661.82 | 327.40 |
| % | % | Frais de chantier des unités d'ouvrage | 2 % | 4528.28 | 90.57 |
|  |  | Coûts directs |  |  | 4618.85 |
