# Démontage d'un signal vertical

- Propriété du fichier: CYPE INGENIEROS, S.A.
- Format: FIEBDC-3/2002
- Zone géographique: Gabon
- Devise: XAF
- Coûts indirects: 3.00 %
- Frais généraux: 13.00 %
- Bénéfice: 6.00 %
- TVA: 18.00 %

## C Démontages et démolitions

### CV Voirie

#### CVS Signalisation routière

**CVS010** U Démontage d'un signal vertical.
Démontage de signal vertical rectangulaire, avec moyens manuels, et récupération, entassement et montage du matériau au même emplacement, et chargement manuel dans le camion ou la benne.
Critère d'évaluation économique: Le prix comprend la réparation des imperfections de la surface d'appui et le démontage des éléments de fixation.
Inclut: Démontage de l'élément. Réparation de la surface d'appui. Classement et étiquetage. Stockage des matériaux à réutiliser. Remise en place de l'élément. Retrait et entassement des restes de travaux. Nettoyage des restes d'ouvrage. Chargement manuel des restes de travaux dans le camion ou la benne.
Critère pour le métré: Nombre d'unités prévues, selon documentation graphique du Projet.
Critère pour le mémoire: On mesurera le nombre d'unités réellement démontées selon les spécifications du Projet.

| Code | U | Désignation | Quantité | Prix | Montant |
|---|---|---|---|---|---|
| mt50spl105b | U | Fixation composée d'une cheville chimique, d'une rondelle et d'une vis en acier. (matériau) | 2.000 | 5024.43 | 10048.86 |
| mo087 | h | Ouvrier professionnel II/OP VRD espaces publics. (main-d'œuvre) | 0.184 | 2661.82 | 489.77 |
| % | % | Frais de chantier des unités d'ouvrage | 2 % | 10538.63 | 210.77 |
|  |  | Coûts directs |  |  | 10749.40 |
