# Conifère

- Propriété du fichier: CYPE INGENIEROS, S.A.
- Format: FIEBDC-3/2002
- Zone géographique: Gabon
- Devise: XAF
- Coûts indirects: 3.00 %
- Frais généraux: 13.00 %
- Bénéfice: 6.00 %
- TVA: 18.00 %

## L Espaces verts

### LA Fourniture et plantation d'espèces

#### LAS Fourniture des espèces

**LAS040** U Conifère.
If à prunes (Cephalotaxus harringtonia 'Fastigiata') de 80 à 100 cm de hauteur; fourniture en container standard.
Inclut: Transport et déchargement au pied du trou de plantation.
Critère pour le métré: Nombre d'unités prévues, selon documentation graphique du Projet.
Critère pour le mémoire: On mesurera le nombre d'unités réellement fournies selon les spécifications du Projet.

| Code | U | Désignation | Quantité | Prix | Montant |
|---|---|---|---|---|---|
| mt48ecr035a | U | If à prunes (Cephalotaxus harringtonia 'Fastigiata') de 80 à 100 cm de hauteur; fourniture en container standard de 12 l. (matériau) | 1.000 | 35944.30 | 35944.30 |
| % | % | Frais de chantier des unités d'ouvrage | 2 % | 35944.30 | 718.89 |
|  |  | Coûts directs |  |  | 36663.19 |
