# Recouvrement décoratif du terrain, avec des graviers et des pierres

- Propriété du fichier: CYPE INGENIEROS, S.A.
- Format: FIEBDC-3/2002
- Zone géographique: Gabon
- Devise: XAF
- Coûts indirects: 3.00 %
- Frais généraux: 13.00 %
- Bénéfice: 6.00 %
- TVA: 18.00 %

## L Espaces verts

### LP Systèmes de protection et décoration

#### LPD Décoration du sol

**LPD020** m² Recouvrement décoratif du terrain, avec des graviers et des pierres.
Recouvrement décoratif du terrain, avec des graviers et des pierres, réalisé via: maille de polypropylène non tissé, de 150 mm/s de perméabilité à l'eau, exprimée comme indice de vitesse et 90 g/m² de masse surfacique, avec fonction anti-herbes, fixée sur le terrain avec ancrages en acier annelé en forme d'U, de 8 mm de diamètre; extension de graviers de concassage, de granulométrie comprise entre 9 et 12 mm, couleur couleur à choisir, avec des moyens manuels, jusqu'à former une couche uniforme d'épaisseur minimale 5 cm; et extension de pierres calcaires de cavité non travaillé, avec un rendement de 0,1 t/m².
Inclut: Préparation du terrain. Mise en place de la maille anti-herbe. Extension des granulats. Mise en place des pierres. Arrosage de nettoyage.
Critère pour le métré: Surface mesurée en projection horizontale, selon documentation graphique du Projet.
Critère pour le mémoire: On mesurera, en projection horizontale, la surface réellement exécutée selon les spécifications du Projet.

| Code | U | Désignation | Quantité | Prix | Montant |
|---|---|---|---|---|---|
| mt48adc010a | m³ | Graviers de concassage, de granulométrie comprise entre 9 et 12 mm, couleur couleur à choisir, fournis en sacs; pour un usage décoratif. (matériau) | 0.030 | 61967.51 | 1859.03 |
| mt48adc060a | t | Pierres calcaires de cavité non travaillé, pour un usage décoratif. (matériau) | 0.100 | 65094.42 | 6509.44 |
| mt48mal010c | m² | Maille de polypropylène non tissé, de 150 mm/s de perméabilité à l'eau, exprimée comme indice de vitesse, selon ISO 11058, et 90 g/m² de masse surfacique, avec fonction anti-herbes, perméable à l'air et aux nutriments, chimiquement inerte et stable, aux sols acides comme aux alcalins et avec résistance aux rayons UV. (matériau) | 1.100 | 374.02 | 411.42 |
| mt48mal025 | U | Ancrage en acier annelé en forme de U, de 8 mm de diamètre, pour fixation des filets et des mailles au terrain. (matériau) | 5.000 | 200.37 | 1001.85 |
| mt08aaa010a | m³ | Eau. (matériau) | 0.005 | 1132.91 | 5.66 |
| mq01ret010 | h | Mini rétro chargeuse sur pneus de 15 kW. (matériel) | 0.011 | 24972.04 | 274.69 |
| mo040 | h | Compagnon professionnel III/CP2 jardinier. (main-d'œuvre) | 0.020 | 4151.67 | 83.03 |
| mo086 | h | Ouvrier professionnel II/OP jardinier. (main-d'œuvre) | 0.068 | 2661.82 | 181.00 |
| % | % | Frais de chantier des unités d'ouvrage | 2 % | 10326.12 | 206.52 |
|  |  | Coûts directs |  |  | 10532.64 |
