# Paroi naturelle

- Propriété du fichier: CYPE INGENIEROS, S.A.
- Format: FIEBDC-3/2002
- Zone géographique: Gabon
- Devise: XAF
- Coûts indirects: 3.00 %
- Frais généraux: 13.00 %
- Bénéfice: 6.00 %
- TVA: 18.00 %

## L Espaces verts

### LS Séparations végétales

#### LSP Parois naturelles

**LSP010** m² Paroi naturelle.
Paroi de bruyère naturelle, qualité extra, de 180 cm de hauteur, tissu avec fil d'acier galvanisé, fixée avec un fil de fer galvanisé sur un support existant.
Inclut: Mise en place de la paroi extérieure naturelle et fixation avec du fil de fer galvanisé.
Critère pour le métré: Surface mesurée selon documentation graphique du Projet.
Critère pour le mémoire: On mesurera la surface réellement exécutée selon les spécifications du Projet.

| Code | U | Désignation | Quantité | Prix | Montant |
|---|---|---|---|---|---|
| mt48cnj010h | m² | Bruyère naturelle, qualité extra, de 180 cm de hauteur, tissu avec fil d'acier galvanisé, fourni en rouleaux de 300 cm de largeur. (matériau) | 1.000 | 4237.60 | 4237.60 |
| mt08var050 | kg | Fil de fer galvanisé pour attacher, de 1,30 mm de diamètre. (matériau) | 0.100 | 1132.91 | 113.29 |
| mo040 | h | Compagnon professionnel III/CP2 jardinier. (main-d'œuvre) | 0.246 | 4151.67 | 1021.31 |
| mo115 | h | Ouvrier jardinier. (main-d'œuvre) | 0.246 | 2561.25 | 630.07 |
| % | % | Frais de chantier des unités d'ouvrage | 2 % | 6002.27 | 120.05 |
|  |  | Coûts directs |  |  | 6122.32 |
