# Balançoire

- Propriété du fichier: CYPE INGENIEROS, S.A.
- Format: FIEBDC-3/2002
- Zone géographique: Gabon
- Devise: XAF
- Coûts indirects: 3.00 %
- Frais généraux: 13.00 %
- Bénéfice: 6.00 %
- TVA: 18.00 %

## M Mobilier urbain

### MA Aires de jeux pour enfants

#### MAJ Jeux pour enfants

**MAJ030** U Balançoire.
Balançoire en tube d'acier peint au four, de 1 place, pour enfant de 1 à 4 ans, avec zone d sécurité de 12,50 m² et 0,80 m de hauteur libre de chute. Mise en place: avec des chevilles chimiques, sur une surface de base.
Critère d'évaluation économique: Le prix ne comprend pas la surface base.
Inclut: Implantation. Fixation du jeu pour enfants.
Critère pour le métré: Nombre d'unités prévues, selon documentation graphique du Projet.
Critère pour le mémoire: On mesurera le nombre d'unités réellement exécutées selon les spécifications du Projet.

| Code | U | Désignation | Quantité | Prix | Montant |
|---|---|---|---|---|---|
| mt50spl105b | U | Fixation composée d'une cheville chimique, d'une rondelle et d'une vis en acier. (matériau) | 8.000 | 5024.43 | 40195.44 |
| mt52jig030aa | U | Balançoire en tube d'acier peint au four, de 1 place, avec crochets en polyamide, siège en polyuréthane et roulements et chaînes en acier inoxydable, pour enfant de 1 à 4 ans, avec zone d sécurité de 12,50 m² et 0,80 m de hauteur libre de chute, avec éléments de fixation. Selon NF EN 1176-1 et NF EN 1176-2. (matériau) | 1.000 | 968338.17 | 968338.17 |
| op00tal010 |  | Perceuse. | 1.000 | 0.00 | 0.00 |
| op00ato010 |  | Tournevis. | 1.000 | 0.00 | 0.00 |
| mo041 | h | Compagnon professionnel III/CP2 VRD espaces publics. (main-d'œuvre) | 3.081 | 4151.67 | 12791.30 |
| mo087 | h | Ouvrier professionnel II/OP VRD espaces publics. (main-d'œuvre) | 3.081 | 2661.82 | 8201.07 |
| % | % | Frais de chantier des unités d'ouvrage | 2 % | 1029525.98 | 20590.52 |
|  |  | Coûts directs |  |  | 1050116.50 |
