# Équipement parcours santé séniors, type marcheur elliptique

- Propriété du fichier: CYPE INGENIEROS, S.A.
- Format: FIEBDC-3/2002
- Zone géographique: Gabon
- Devise: XAF
- Coûts indirects: 3.00 %
- Frais généraux: 13.00 %
- Bénéfice: 6.00 %
- TVA: 18.00 %

## M Mobilier urbain

### MB Parcours santé

#### MBM Pour les adultes

**MBM020** U Équipement parcours santé séniors, type marcheur elliptique.
Équipement parcours santé, type marcheur elliptique, pour un utilisateur, de tube en acier galvanisé peint avec de la peinture au polyester, de 149x54x177 cm. Mise en place: avec des chevilles chimiques, sur une base de béton.
Inclut: Implantation. Excavation. Bétonnage de la base d'appui. Fixation de l'équipement parcours santé.
Critère pour le métré: Nombre d'unités prévues, selon documentation graphique du Projet.
Critère pour le mémoire: On mesurera le nombre d'unités réellement exécutées selon les spécifications du Projet.

| Code | U | Désignation | Quantité | Prix | Montant |
|---|---|---|---|---|---|
| mt10hmf040qaeg | m³ | Béton non armé prêt à l'emploi BCN: CPJ-CEM II/A 32,5 - P - B 20 - 15/25 - E: 1 - NA - P 18-305. (matériau) | 0.113 | 69161.46 | 7815.24 |
| mt50spl105b | U | Fixation composée d'une cheville chimique, d'une rondelle et d'une vis en acier. (matériau) | 4.000 | 5024.43 | 20097.72 |
| mt52jbs080a | U | Équipement parcours santé, type marcheur elliptique, pour un utilisateur, constitué de poteau de tube en acier galvanisé peint avec de la peinture au polyester, structure support tubulaire, repose-pieds et poignées ergonomiques en polyéthylène, roulements étanches, transmission de puissance via un axe multi nervuré et vis d'acier inoxydable, de 149x54x177 cm, avec zone d sécurité de 15 m²; pour la réalisation d'exercices cardiovasculaires pour l'échauffement du haut et du bas du corps. Selon NF EN 16630. (matériau) | 1.000 | 1247825.77 | 1247825.77 |
| op00tal010 |  | Perceuse. | 1.000 | 0.00 | 0.00 |
| op00ato010 |  | Tournevis. | 1.000 | 0.00 | 0.00 |
| mo041 | h | Compagnon professionnel III/CP2 VRD espaces publics. (main-d'œuvre) | 2.095 | 4151.67 | 8697.75 |
| mo087 | h | Ouvrier professionnel II/OP VRD espaces publics. (main-d'œuvre) | 2.095 | 2661.82 | 5576.51 |
| % | % | Frais de chantier des unités d'ouvrage | 2 % | 1290012.99 | 25800.26 |
|  |  | Coûts directs |  |  | 1315813.25 |
