# Table de ping-pong, antivandalisme

- Propriété du fichier: CYPE INGENIEROS, S.A.
- Format: FIEBDC-3/2002
- Zone géographique: Gabon
- Devise: XAF
- Coûts indirects: 3.00 %
- Frais généraux: 13.00 %
- Bénéfice: 6.00 %
- TVA: 18.00 %

## M Mobilier urbain

### MQ Équipements sportifs

#### MQG Jeux sportifs

**MQG130** U Table de ping-pong, antivandalisme.
Table de ping-pong, antivandalisme, constituée de: panneau de 274x152x6,5 cm, en polyester et fibre de verre renforcé à l'intérieur par un châssis de tubes métalliques, placé à une hauteur de 76 cm, supports métalliques de tube rectangulaire soudé et renforcé, avec protection anticorrosion et filet de plaque métallique perforée de 2 mm d'épaisseur avec blindage en acier massif sur tout le périmètre, fixée à une surface support avec éléments d'ancrage.
Critère d'évaluation économique: Le prix ne comprend pas la surface support.
Inclut: Implantation. Montage et fixation de l'équipement sportif. Contrôle de son bon fonctionnement.
Critère pour le métré: Nombre d'unités prévues, selon documentation graphique du Projet.
Critère pour le mémoire: On mesurera le nombre d'unités réellement exécutées selon les spécifications du Projet.

| Code | U | Désignation | Quantité | Prix | Montant |
|---|---|---|---|---|---|
| mt52dep360 | U | Table de ping-pong, antivandalisme, constituée de: panneau de 274x152x6,5 cm, en polyester et fibre de verre renforcé à l'intérieur par un châssis de tubes métalliques, placé à une hauteur de 76 cm, supports métalliques de tube rectangulaire soudé et renforcé, avec protection anticorrosion et filet de plaque métallique perforée de 2 mm d'épaisseur avec blindage en acier massif sur tout le périmètre, y compris boulons d'ancrage. (matériau) | 1.000 | 2454768.11 | 2454768.11 |
| mo011 | h | Compagnon professionnel III/CP2 monteur. (main-d'œuvre) | 0.616 | 4266.11 | 2627.92 |
| mo080 | h | Ouvrier professionnel II/OP monteur. (main-d'œuvre) | 1.232 | 2661.82 | 3279.36 |
| % | % | Frais de chantier des unités d'ouvrage | 2 % | 2460675.39 | 49213.51 |
|  |  | Coûts directs |  |  | 2509888.90 |
