# Banc en aluminium

- Propriété du fichier: CYPE INGENIEROS, S.A.
- Format: FIEBDC-3/2002
- Zone géographique: Gabon
- Devise: XAF
- Coûts indirects: 3.00 %
- Frais généraux: 13.00 %
- Bénéfice: 6.00 %
- TVA: 18.00 %

## M Mobilier urbain

### MR Mobilier de repos et d'agrément

#### MRB Bancs

**MRB010** U Banc en aluminium.
Banc modèle NeoRomántico Banqueta "SANTA & COLE", de 49x43x60 cm, avec siège de profilés de 30 mm d'épaisseur en aluminium extrudé finition anodisé et corps structural en fonte d'aluminium finition grenaillage avec protection anti-oxydante, fixé à une surface support avec éléments d'ancrage.
Critère d'évaluation économique: Le prix ne comprend pas la surface support.
Inclut: Implantation. Montage. Suppression et nettoyage du matériau excédant.
Critère pour le métré: Nombre d'unités prévues, selon documentation graphique du Projet.
Critère pour le mémoire: On mesurera le nombre d'unités réellement exécutées selon les spécifications du Projet.

| Code | U | Désignation | Quantité | Prix | Montant |
|---|---|---|---|---|---|
| mt52bsc010cc | U | Banc modèle NeoRomántico Banqueta "SANTA & COLE", de 49x43x60 cm, avec siège de profilés de 30 mm d'épaisseur en aluminium extrudé finition anodisé et corps structural en fonte d'aluminium finition grenaillage avec protection anti-oxydante, y compris les boulons d'ancrage. Avec certificat environnemental Cradle to Cradle Silver 2011. (matériau) | 1.000 | 468749.69 | 468749.69 |
| mt09reh330 | kg | Mortier de résine époxy avec sable de silice, à durcissement rapide, pour remplissage des ancrages. (matériau) | 0.200 | 3776.37 | 755.27 |
| mo041 | h | Compagnon professionnel III/CP2 VRD espaces publics. (main-d'œuvre) | 0.653 | 4151.67 | 2711.04 |
| mo087 | h | Ouvrier professionnel II/OP VRD espaces publics. (main-d'œuvre) | 0.653 | 2661.82 | 1738.17 |
| % | % | Frais de chantier des unités d'ouvrage | 2 % | 473954.17 | 9479.08 |
|  |  | Coûts directs |  |  | 483433.25 |
