# Ligne d'ancrage horizontale permanente, formée d'un câble en acier, avec amortisseur de chutes

- Propriété du fichier: CYPE INGENIEROS, S.A.
- Format: FIEBDC-3/2002
- Zone géographique: Gabon
- Devise: XAF
- Coûts indirects: 3.00 %
- Frais généraux: 13.00 %
- Bénéfice: 6.00 %
- TVA: 18.00 %

## S Sécurité et santé

### SC Équipements de protection collective

#### SCL Lignes et dispositifs d'ancrage

**SCL020** U Ligne d'ancrage horizontale permanente, formée d'un câble en acier, avec amortisseur de chutes.
Ligne d'ancrage horizontale permanente, d'un câble en acier, avec amortisseur de chutes, de 10 m de longueur, classe C, composée de 1 ancrage terminal en alliage d'aluminium L-2653 avec traitement thermique T6, finition avec peinture époxy-polyester; 1 ancrage terminal avec amortisseur en acier inoxydable AISI 316, finition brillante; 1 ancrage intermédiaire en alliage d'aluminium L-2653 avec traitement thermique T6, finition avec peinture époxy-polyester; câble flexible en acier galvanisé, de 10 mm de diamètre, composé de 7 cordons de 19 fils; tendeur à boîte ouverte, avec une boucle à une extrémité et une fourche à l'extrémité opposée; ensemble d'un repose-câbles et d'un terminal manuel; protecteur pour cordon; plaque de signalisation et ensemble de deux adhésifs de sécurité. Comprend les éléments pour la fixation des composants de la ligne d'ancrage au support.
Critère pour le métré: Nombre d'unités prévues, selon Plan général de coordination en matière de sécurité et de protection de la santé.
Critère pour le mémoire: On mesurera le nombre d'unités réellement mises en place selon spécifications d'Étude ou d'Étude Basique de Sécurité et Santé.

| Code | U | Désignation | Quantité | Prix | Montant |
|---|---|---|---|---|---|
| mt50spl110 | U | Ancrage terminal en alliage d'aluminium L-2653 avec traitement thermique T6, finition avec peinture époxy-polyester. (matériau) | 1.000 | 12434.20 | 12434.20 |
| mt50spl105a | U | Fixation composée d'une cheville chimique, d'une rondelle et d'une vis en acier de 12 mm de diamètre et 80 mm de longueur. (matériau) | 6.000 | 5024.43 | 30146.58 |
| mt50spl100 | U | Ancrage terminal avec amortisseur, en acier inoxydable AISI 316, finition brillante. (matériau) | 1.000 | 108862.71 | 108862.71 |
| mt50spl005 | U | Fixation composée d'une cheville chimique, d'une rondelle et d'une vis en acier inoxydable de 12 mm de diamètre et 80 mm de longueur. (matériau) | 4.000 | 6090.22 | 24360.88 |
| mt50spl120 | U | Ancrage intermédiaire en alliage d'aluminium L-2653 avec traitement thermique T6, finition avec peinture époxy-polyester. (matériau) | 1.000 | 32354.31 | 32354.31 |
| mt50spl130a | m | Câble flexible en acier galvanisé, de 10 mm de diamètre, composé de 7 cordons de 19 fils, y compris une tension finale avec étui en cuivre et un garde-câble à une extrémité. (matériau) | 10.500 | 2220.40 | 23314.20 |
| mt50spl040 | U | Tendeur à boîte ouverte, avec une boucle à une extrémité et une fourche à l'extrémité opposée. (matériau) | 1.000 | 83740.55 | 83740.55 |
| mt50spl050 | U | Ensemble d'un repose-câbles et d'un terminal manuel, en acier inoxydable. (matériau) | 1.000 | 31719.91 | 31719.91 |
| mt50spl080 | U | Protecteur pour cordon, en PVC, couleur jaune. (matériau) | 1.000 | 5075.18 | 5075.18 |
| mt50spl060 | U | Plaque de signalisation de la ligne d'ancrage. (matériau) | 1.000 | 15733.07 | 15733.07 |
| mt50spl070 | U | Ensemble de deux adhésifs de sécurité. (matériau) | 1.000 | 19031.95 | 19031.95 |
| mo119 | h | Compagnon professionnel III/CP2 Sécurité et Santé. (main-d'œuvre) | 0.789 | 4151.67 | 3275.67 |
| mo120 | h | Ouvrier Sécurité et Santé. (main-d'œuvre) | 1.183 | 2561.25 | 3029.96 |
| % | % | Frais de chantier des unités d'ouvrage | 2 % | 393079.17 | 7861.58 |
|  |  | Coûts directs |  |  | 400940.75 |
