# Dispositif d'ancrage textile encastré dans le terrain

- Propriété du fichier: CYPE INGENIEROS, S.A.
- Format: FIEBDC-3/2002
- Zone géographique: Gabon
- Devise: XAF
- Coûts indirects: 3.00 %
- Frais généraux: 13.00 %
- Bénéfice: 6.00 %
- TVA: 18.00 %

## S Sécurité et santé

### SC Équipements de protection collective

#### SCL Lignes et dispositifs d'ancrage

**SCL110** U Dispositif d'ancrage textile encastré dans le terrain.
Dispositif d'ancrage pour enterrer dans un puits excavé dans le sol de 1,5 m de profondeur, constitué de sangle en polyester de 35 mm de largeur avec un disque métallique de 350 mm de diamètre à une extrémité et un anneau à l'autre extrémité, pour assurer un travailleur.
Critère d'évaluation économique: Le prix comprend l'excavation du puits, le remblai postérieur avec les terres préalablement excavées et le compactage final.
Critère pour le métré: Nombre d'unités prévues, selon Plan général de coordination en matière de sécurité et de protection de la santé.
Critère pour le mémoire: On mesurera le nombre d'unités réellement mises en place selon spécifications d'Étude ou d'Étude Basique de Sécurité et Santé.

| Code | U | Désignation | Quantité | Prix | Montant |
|---|---|---|---|---|---|
| mt50spd040a | U | Dispositif d'ancrage pour enterrer dans un puits excavé dans le sol de 1,5 m de profondeur, constitué de sangle en polyester de 35 mm de largeur avec un disque métallique de 350 mm de diamètre à une extrémité et un anneau à l'autre extrémité, classe A1. (matériau) | 1.000 | 34852.25 | 34852.25 |
| mq01exn020b | h | Rétro-pelleteuse hydraulique sur pneus, de 115 kW. (matériel) | 0.550 | 29600.55 | 16280.30 |
| mo120 | h | Ouvrier Sécurité et Santé. (main-d'œuvre) | 0.123 | 2561.25 | 315.03 |
| % | % | Frais de chantier des unités d'ouvrage | 2 % | 51447.58 | 1028.95 |
|  |  | Coûts directs |  |  | 52476.53 |
