# Passerelle piétonne de circulation

- Propriété du fichier: CYPE INGENIEROS, S.A.
- Format: FIEBDC-3/2002
- Zone géographique: Gabon
- Devise: XAF
- Coûts indirects: 3.00 %
- Frais généraux: 13.00 %
- Bénéfice: 6.00 %
- TVA: 18.00 %

## S Sécurité et santé

### SC Équipements de protection collective

#### SCM Escaliers, abris, passerelles et plateformes

**SCM070** m Passerelle piétonne de circulation.
Protection d'un passage piéton entre deux points de la structure situés au même niveau, franchissant des vides de 3 m de longueur maximum, avec passerelle de circulation en bois de pin, de 1,00 m de largeur utile, avec une plateforme constituée de planches clouées de 20x7,2 cm, de 400 kg de capacité de charge, garde-corps latéraux de 1,00 m de hauteur formés de plinthes en bois de 15x5,2 cm, de lisses hautes en bois de 12x2,7 cm, et de lisses intermédiaires en bois de 15x5,2 cm, le tout fixé avec des clous en acier aux montants en bois de 7x7 cm placés tous les mètres le long des côtés de la plateforme, amortissable en 3 utilisations, appuyée sur la structure. Comprend les ancrages et les feuillards en acier galvanisé pour la fixation de la passerelle au plancher.
Critère pour le métré: Longueur mesurée selon Plan général de coordination en matière de sécurité et de protection de la santé.
Critère pour le mémoire: La longueur mesurée sera celle réellement montée selon spécifications d'Étude ou d'Étude Basique de Sécurité et Santé.

| Code | U | Désignation | Quantité | Prix | Montant |
|---|---|---|---|---|---|
| mt50spa050m | m³ | Grosse planche en bois de pin, dimensions 20x7,2 cm. (matériau) | 0.024 | 386982.83 | 9287.59 |
| mt50spa050g | m³ | Petite planche en bois de pin, dimensions 15x5,2 cm. (matériau) | 0.010 | 374294.86 | 3742.95 |
| mt50spa050a | m³ | Planche en bois de pin, dimensions 12x2,7 cm. (matériau) | 0.002 | 380638.84 | 761.28 |
| mt50spa052a | m | Montant en bois de pin, de 7x7 cm. (matériau) | 1.333 | 2283.83 | 3044.35 |
| mt50spa101 | kg | Clous en acier. (matériau) | 0.064 | 1649.43 | 105.56 |
| mt08eme051b | m | Feuillard en acier galvanisé, de fixation. (matériau) | 0.100 | 219.03 | 21.90 |
| mt26ahi106a | U | Vis à tête fraisée avec étoile intérieure à six points pour clé Torx, en acier galvanisé, 8x65 15/-/-, de 8 mm de diamètre et 65 mm de longueur, pour fixation sur des éléments en béton, fissurés ou non fissurés. (matériau) | 0.500 | 1803.37 | 901.69 |
| mo119 | h | Compagnon professionnel III/CP2 Sécurité et Santé. (main-d'œuvre) | 0.370 | 4151.67 | 1536.12 |
| mo120 | h | Ouvrier Sécurité et Santé. (main-d'œuvre) | 0.185 | 2561.25 | 473.83 |
| % | % | Frais de chantier des unités d'ouvrage | 2 % | 19875.27 | 397.51 |
|  |  | Coûts directs |  |  | 20272.78 |
