# Système de fixation et de retenue

- Propriété du fichier: CYPE INGENIEROS, S.A.
- Format: FIEBDC-3/2002
- Zone géographique: Gabon
- Devise: XAF
- Coûts indirects: 3.00 %
- Frais généraux: 13.00 %
- Bénéfice: 6.00 %
- TVA: 18.00 %

## S Sécurité et santé

### SI Équipements de protection individuelle

#### SID Chutes de hauteur

**SID020** U Système de fixation et de retenue.
Système de fixation et de retenue composé d'un connecteur basique (classe B) qui permet d'assembler le système avec un dispositif de ancrage, amortissable en 4 utilisations; une corde en fibre de longueur fixe comme élément d'attache, amortissable en 4 utilisations; d'un absorbeur d'énergie chargé de dissiper l'énergie cinétique développée durant une chute depuis une hauteur déterminée, amortissable en 4 utilisations et d'un harnais de maintien constitué de bandes, de ferrures et de boucles qui, en formant une ceinture avec un point d'accroche bas, uni à chacun des supports qui entourent chaque jambe, permettent de soutenir le corps d'une personne consciente en position assise, amortissable en 4 utilisations.
Critère d'évaluation économique: Le prix ne comprend pas le dispositif d'ancrage pour assembler le système antichute.
Critère pour le métré: Nombre d'unités prévues, selon Plan général de coordination en matière de sécurité et de protection de la santé.
Critère pour le mémoire: On mesurera le nombre d'unités réellement fournies selon spécifications d'Étude ou d'Étude Basique de Sécurité et Santé.

| Code | U | Désignation | Quantité | Prix | Montant |
|---|---|---|---|---|---|
| mt50epd010d | U | Connecteur basique (classe B), EPI de catégorie III, selon NF EN 362, respectant toutes les réquisitions de sécurité selon le Décret nº 92-765, le Décret nº 92-766 et le Décret nº 92-768, du 29 juillet 1992. (matériau) | 0.250 | 19125.58 | 4781.40 |
| mt50epd012ad | U | Corde en fibre comme élément d'amarrage, de longueur fixe, EPI de catégorie III, selon NF EN 354, respectant toutes les réquisitions de sécurité selon le Décret nº 92-765, le Décret nº 92-766 et le Décret nº 92-768, du 29 juillet 1992. (matériau) | 0.250 | 80957.57 | 20239.39 |
| mt50epd013d | U | Absorbeur d'énergie, EPI de catégorie III, selon NF EN 355, respectant toutes les réquisitions de sécurité selon le Décret nº 92-765, le Décret nº 92-766 et le Décret nº 92-768, du 29 juillet 1992. (matériau) | 0.250 | 115536.58 | 28884.15 |
| mt50epd015d | U | Harnais de maintien, EPI de catégorie III, selon NF EN 813, respectant toutes les réquisitions de sécurité selon le Décret nº 92-765, le Décret nº 92-766 et le Décret nº 92-768, du 29 juillet 1992. (matériau) | 0.250 | 116919.56 | 29229.89 |
| % | % | Frais de chantier des unités d'ouvrage | 2 % | 83134.83 | 1662.70 |
|  |  | Coûts directs |  |  | 84797.53 |
