# Rigole en pierre naturelle

- Propriété du fichier: CYPE INGENIEROS, S.A.
- Format: FIEBDC-3/2002
- Zone géographique: Gabon
- Devise: XAF
- Coûts indirects: 3.00 %
- Frais généraux: 13.00 %
- Bénéfice: 6.00 %
- TVA: 18.00 %

## V Voiries

### VB Bordures et rigoles

#### VBP Pierre

**VBP020** m Rigole en pierre naturelle.
Rigole en granit Blanc Berrocal, constituée de pièces de 20x6 cm de section, longueur libre entre 50 et 100 cm, surface avec une chute, finition sciée, pour mise en place sur les voies routières, placées avec du mortier de ciment, confectionné sur chantier, dosage 1:6 de consistance sèche et le jointoiement de largeur maximale 1 cm avec du mortier de ciment, confectionné sur chantier, dosage 1:6, sur base de béton massif BCN: CPJ-CEM II/A 32,5 - P - B 20 - 15/25 - E: 1 - NA - P 18-305 de 20 cm d'épaisseur et de 10 cm de largeur de chaque côté de la rigole, coulage depuis le camion, extension et vibrage, avec finition lissée à la règle, selon les pentes du projet et placé sur plateforme avec indice CBR > 5 (California Bearing Ratio), non comprise dans ce prix. Comprend nettoyage.
Inclut: Coulage et extension du béton. Mise en place des pièces. Remplissage des joints avec du mortier. Tassement et nivellement.
Critère pour le métré: Longueur mesurée selon documentation graphique du Projet.
Critère pour le mémoire: On mesurera la longueur réellement exécutée selon les spécifications du Projet.

| Code | U | Désignation | Quantité | Prix | Montant |
|---|---|---|---|---|---|
| mt10hmf040qaeg | m³ | Béton non armé prêt à l'emploi BCN: CPJ-CEM II/A 32,5 - P - B 20 - 15/25 - E: 1 - NA - P 18-305. (matériau) | 0.096 | 69161.46 | 6639.50 |
| mt08aaa010a | m³ | Eau. (matériau) | 0.006 | 1132.91 | 6.80 |
| mt01arg005a | t | Sable de carrière, pour mortier confectionné sur le chantier. (matériau) | 0.008 | 12448.94 | 99.59 |
| mt08cem000a | kg | Ciment gris en sacs. (matériau) | 1.250 | 82.33 | 102.91 |
| mt11rig010aaa | m | Rigole en granit Blanc Berrocal, constituée de pièces de 20x6 cm de section, longueur libre entre 50 et 100 cm, surface avec une chute, finition sciée. (matériau) | 1.000 | 18556.14 | 18556.14 |
| mq06hor010 | h | Bétonnière électrique avec une capacité de gâchage de 160 l. (matériel) | 0.006 | 1878.45 | 11.27 |
| op00amo010 |  | Rectifieuse ou scie radiale. | 1.000 | 0.00 | 0.00 |
| mo041 | h | Compagnon professionnel III/CP2 VRD espaces publics. (main-d'œuvre) | 0.370 | 4151.67 | 1536.12 |
| mo087 | h | Ouvrier professionnel II/OP VRD espaces publics. (main-d'œuvre) | 0.419 | 2661.82 | 1115.30 |
| % | % | Frais de chantier des unités d'ouvrage | 2 % | 28067.63 | 561.35 |
|  |  | Coûts directs |  |  | 28628.98 |
