# Peinture plastique sur pistes cyclables

- Propriété du fichier: CYPE INGENIEROS, S.A.
- Format: FIEBDC-3/2002
- Zone géographique: Gabon
- Devise: XAF
- Coûts indirects: 3.00 %
- Frais généraux: 13.00 %
- Bénéfice: 6.00 %
- TVA: 18.00 %

## V Voiries

### VS Signalisation routière

#### VSH Signalisation horizontale

**VSH080** m² Peinture plastique sur pistes cyclables.
Application manuelle de deux couches de peinture plastique, antidérapante, couleur grise, finition satiné, texture lisse, la première couche diluée avec 20% d'eau et la suivante diluée avec 5% d'eau ou non diluée, (rendement: 0,13 l/m² chaque couche); sur pistes cyclables.
Inclut: Préparation et nettoyage préalable du support. Préparation du mélange. Application d'une couche de fond et une couche de finition.
Critère pour le métré: Surface mesurée selon documentation graphique du Projet.
Critère pour le mémoire: On mesurera la surface réellement exécutée selon les spécifications du Projet.

| Code | U | Désignation | Quantité | Prix | Montant |
|---|---|---|---|---|---|
| mt27pii060v | l | Peinture plastique, à base de résines acryliques, couleur grise, finition satinée, texture lisse, antidérapante; à appliquer à la brosse, au rouleau ou au pistolet. (matériau) | 0.260 | 10609.54 | 2758.48 |
| mo038 | h | Compagnon professionnel III/CP2 peintre. (main-d'œuvre) | 0.099 | 4151.67 | 411.02 |
| mo076 | h | Ouvrier professionnel II/OP peintre. (main-d'œuvre) | 0.099 | 2661.82 | 263.52 |
| % | % | Frais de chantier des unités d'ouvrage | 2 % | 3433.02 | 68.66 |
|  |  | Coûts directs |  |  | 3501.68 |
