# Regard de visite dégrilleur en polyester renforcé avec de la fibre de verre (PRFV)

- Propriété du fichier: CYPE INGENIEROS, S.A.
- Format: FIEBDC-3/2002
- Zone géographique: Gabon
- Devise: XAF
- Coûts indirects: 3.00 %
- Frais généraux: 13.00 %
- Bénéfice: 6.00 %
- TVA: 18.00 %

## X Réseaux divers

### XA Évacuation de l'eau

#### XAT Traitement des eaux usées

**XAT020** U Regard de visite dégrilleur en polyester renforcé avec de la fibre de verre (PRFV).
Regard de visite dégrilleur en polyester renforcé de fibre de verre (PRFV), de 1,5 m de diamètre et 1 m de hauteur, avec couvercle, grille de matières volumineuses, panier extractible et râteau en acier inoxydable AISI 304.
Critère d'évaluation économique: Le prix ne comprend ni l'excavation ni le remblai de l'arrière.
Inclut: Implantation. Mise en place. Connexion et contrôle de son bon fonctionnement.
Critère pour le métré: Nombre d'unités prévues, selon documentation graphique du Projet.
Critère pour le mémoire: On mesurera le nombre d'unités réellement exécutées selon les spécifications du Projet.

| Code | U | Désignation | Quantité | Prix | Montant |
|---|---|---|---|---|---|
| mt46fpg010c | U | Regard de visite dégrilleur en polyester renforcé de fibre de verre (PRFV), de 1,5 m de diamètre et 1 m de hauteur, avec couvercle, grille de matières volumineuses, panier extractible et râteau en acier inoxydable AISI 304, pour prétraitement des eaux usées. (matériau) | 1.000 | 869469.00 | 869469.00 |
| mo008 | h | Compagnon professionnel III/CP2 plombier. (main-d'œuvre) | 4.190 | 4266.11 | 17875.00 |
| mo107 | h | Ouvrier professionnel II/OP plombier. (main-d'œuvre) | 4.190 | 2656.75 | 11131.78 |
| % | % | Frais de chantier des unités d'ouvrage | 2 % | 898475.78 | 17969.52 |
|  |  | Coûts directs |  |  | 916445.30 |
