# Pré-installation d'un compteur d'arrosage

- Propriété du fichier: CYPE INGENIEROS, S.A.
- Format: FIEBDC-3/2002
- Zone géographique: Gabon
- Devise: XAF
- Coûts indirects: 3.00 %
- Frais généraux: 13.00 %
- Bénéfice: 6.00 %
- TVA: 18.00 %

## X Réseaux divers

### XD Distribution d'eau

#### XDA Arrosage

**XDA040** U Pré-installation d'un compteur d'arrosage.
Pré-installation d'un compteur d'arrosage de 2" DN 50 mm, placé dans un coffre préfabriqué, connecté à la branche d'arrivée et à la branche d'approvisionnement et de distribution, constituée de deux vannes d'isolement à opercule en laiton fondu; robinet de purge et clapet de non retour. Comprend fermeture spéciale à carré de manoeuvre et les produits complémentaires. Totalement montée, connectée et testée.
Critère d'évaluation économique: Le prix ne comprend pas le compteur.
Inclut: Implantation. Mise en place et fixation des accessoires et des pièces spéciales.
Critère pour le métré: Nombre d'unités prévues, selon documentation graphique du Projet.
Critère pour le mémoire: On mesurera le nombre d'unités réellement exécutées selon les spécifications du Projet.

| Code | U | Désignation | Quantité | Prix | Montant |
|---|---|---|---|---|---|
| mt37svc010o | U | Vanne à opercule en laiton fondu, à visser, de 2". (matériau) | 2.000 | 26101.78 | 52203.56 |
| mt37sgl010c | U | Robinet de purge de 25 mm. (matériau) | 1.000 | 5850.56 | 5850.56 |
| mt37svr010f | U | Clapet de non retour en laiton à visser de 2". (matériau) | 1.000 | 24221.68 | 24221.68 |
| mt37cir010c | U | Armoire en fibre de verre de 85x60x30 cm pour abriter un compteur individuel d'eau de 50 à 65 mm, pourvu d'une serrure spéciale pour carré de manoeuvre. (matériau) | 1.000 | 112535.17 | 112535.17 |
| mt37www010 | U | Produits complémentaires pour installations de plomberie. (matériau) | 1.000 | 1233.55 | 1233.55 |
| mo008 | h | Compagnon professionnel III/CP2 plombier. (main-d'œuvre) | 1.479 | 4266.11 | 6309.58 |
| mo107 | h | Ouvrier professionnel II/OP plombier. (main-d'œuvre) | 0.739 | 2656.75 | 1963.34 |
| % | % | Frais de chantier des unités d'ouvrage | 4 % | 204317.44 | 8172.70 |
|  |  | Coûts directs |  |  | 212490.14 |
