# Asperseur

- Propriété du fichier: CYPE INGENIEROS, S.A.
- Format: FIEBDC-3/2002
- Zone géographique: Gabon
- Devise: XAF
- Coûts indirects: 3.00 %
- Frais généraux: 13.00 %
- Bénéfice: 6.00 %
- TVA: 18.00 %

## X Réseaux divers

### XD Distribution d'eau

#### XDA Arrosage

**XDA060** U Asperseur.
Asperseur de surface à rotation par impact, en aluminium, avec arc ajustable, rayon de 5 à 62 m réglable, connexion de 2" de diamètre, avec tube en acier galvanisé. Comprend les accessoires de connexion à la tuyauterie d'approvisionnement et de distribution. Totalement monté, connecté et testé.
Inclut: Installation dans le terrain et connexion hydraulique à la tuyauterie d'approvisionnement et distribution. Nettoyage hydraulique de l'unité. Ajustement du débit d'eau.
Critère pour le métré: Nombre d'unités prévues, selon documentation graphique du Projet.
Critère pour le mémoire: On mesurera le nombre d'unités réellement exécutées selon les spécifications du Projet.

| Code | U | Désignation | Quantité | Prix | Montant |
|---|---|---|---|---|---|
| mt48asp015c | U | Asperseur de surface à rotation par impact, en aluminium, avec arc ajustable, rayon de 5 à 62 m réglable, connexion de 2" de diamètre, intervalle de pressions recommandé de 2 à 7 bar. (matériau) | 1.000 | 86711.39 | 86711.39 |
| mt37tpj023gf | U | Collier de prise en charge en PP avec quatre vis, pour tube de 75 mm de diamètre extérieur, avec prise pour connexion filetée de 2" de diamètre, PN=16 atm, avec joints élastiques en EPDM, selon NF EN ISO 15874-3. (matériau) | 1.000 | 6452.80 | 6452.80 |
| mt48wwg210d | U | Tube en acier galvanisé, de 1 m de longueur, connexion de 2" de diamètre. (matériau) | 1.000 | 12823.37 | 12823.37 |
| mo008 | h | Compagnon professionnel III/CP2 plombier. (main-d'œuvre) | 0.308 | 4266.11 | 1313.96 |
| mo107 | h | Ouvrier professionnel II/OP plombier. (main-d'œuvre) | 0.308 | 2656.75 | 818.28 |
| % | % | Frais de chantier des unités d'ouvrage | 2 % | 108119.80 | 2162.40 |
|  |  | Coûts directs |  |  | 110282.20 |
