# Pièce pour tube en fonte ductile

- Propriété du fichier: CYPE INGENIEROS, S.A.
- Format: FIEBDC-3/2002
- Zone géographique: Gabon
- Devise: XAF
- Coûts indirects: 3.00 %
- Frais généraux: 13.00 %
- Bénéfice: 6.00 %
- TVA: 18.00 %

## X Réseaux divers

### XD Distribution d'eau

#### XDP Eau potable

**XDP020** U Pièce pour tube en fonte ductile.
Coude 11° 15' en fonte ductile avec deux brides, de 60 mm de diamètre nominal.
Inclut: Implantation. Montage et connexion.
Critère pour le métré: Nombre d'unités prévues, selon documentation graphique du Projet.
Critère pour le mémoire: On mesurera le nombre d'unités réellement exécutées selon les spécifications du Projet.

| Code | U | Désignation | Quantité | Prix | Montant |
|---|---|---|---|---|---|
| mt37tfd013aaa | U | Coude 11° 15' en fonte ductile avec deux brides, de 60 mm de diamètre nominal, selon NF EN 545. (matériau) | 1.000 | 35376.51 | 35376.51 |
| mo008 | h | Compagnon professionnel III/CP2 plombier. (main-d'œuvre) | 0.123 | 4266.11 | 524.73 |
| mo107 | h | Ouvrier professionnel II/OP plombier. (main-d'œuvre) | 0.123 | 2656.75 | 326.78 |
| % | % | Frais de chantier des unités d'ouvrage | 2 % | 36228.02 | 724.56 |
|  |  | Coûts directs |  |  | 36952.58 |
