# Cellule modulaire

- Propriété du fichier: CYPE INGENIEROS, S.A.
- Format: FIEBDC-3/2002
- Zone géographique: Gabon
- Devise: XAF
- Coûts indirects: 3.00 %
- Frais généraux: 13.00 %
- Bénéfice: 6.00 %
- TVA: 18.00 %

## X Réseaux divers

### XE Électricité

#### XEP Postes de transformation

**XEP020** U Cellule modulaire.
Cellule de remontée, de 24 kV de tension assignée, 365x735x1740 mm, constituée de corps métallique et jeu de barres de cuivre. Comprend les accessoires nécessaires à une installation correcte.
Inclut: Montage, connexion et contrôle de son bon fonctionnement.
Critère pour le métré: Nombre d'unités prévues, selon documentation graphique du Projet.
Critère pour le mémoire: On mesurera le nombre d'unités réellement exécutées selon les spécifications du Projet.

| Code | U | Désignation | Quantité | Prix | Montant |
|---|---|---|---|---|---|
| mt35amt050a | U | Cellule de remontée, de 24 kV de tension assignée, 365x735x1740 mm, constituée de corps métallique et jeu de barres de cuivre. (matériau) | 1.000 | 1409773.50 | 1409773.50 |
| mo003 | h | Compagnon professionnel III/CP2 électricien. (main-d'œuvre) | 2.465 | 4266.11 | 10515.96 |
| mo102 | h | Ouvrier professionnel II/OP électricien. (main-d'œuvre) | 2.465 | 2656.75 | 6548.89 |
| % | % | Frais de chantier des unités d'ouvrage | 2 % | 1426838.35 | 28536.77 |
|  |  | Coûts directs |  |  | 1455375.12 |
