# Ligne souterraine de 20 kV directement enterrée

- Propriété du fichier: CYPE INGENIEROS, S.A.
- Format: FIEBDC-3/2002
- Zone géographique: Gabon
- Devise: XAF
- Coûts indirects: 3.00 %
- Frais généraux: 13.00 %
- Bénéfice: 6.00 %
- TVA: 18.00 %

## X Réseaux divers

### XE Électricité

#### XES Lignes souterraines

**XES070** m Ligne souterraine de 20 kV directement enterrée.
Ligne souterraine de 20 kV directement enterrée constituée de 3 câbles unipolaires avec conducteur en aluminium, HEPRZ1 de 150 mm² de section, placés sur lit de sable de 5 cm d'épaisseur, dûment compacté et nivelé avec une pilonneuse vibrante à guidage manuel avec le même sable jusqu'à 10 cm au-dessus de la génératrice supérieure des câbles.
Critère d'évaluation économique: Le prix ne comprend ni l'excavation ni le remblai proprement dit.
Inclut: Implantation du parcours de la ligne. Déversement du sable dans le fond de la tranchée. Pose des câbles. Connexion et contrôle de son bon fonctionnement. Exécution du remblai enveloppe.
Critère pour le métré: Longueur mesurée selon documentation graphique du Projet.
Critère pour le mémoire: On mesurera la longueur réellement exécutée selon les spécifications du Projet.

| Code | U | Désignation | Quantité | Prix | Montant |
|---|---|---|---|---|---|
| mt01ara010a | m³ | Sable avec granulométrie de 0 à 5 mm de diamètre, propre. (matériau) | 0.102 | 9889.99 | 1008.78 |
| mt35cun500b | m | Câble unipolaire HEPRZ1, sa tension assignée étant de 12/20 kV, réaction au feu classe Fca selon FR EN 50575, avec conducteur d'aluminium classe 2 de 150 mm² de section, avec isolation d'éthylène propylène haut module (HEPR), blindage de cuivre tressé et gaine en composé thermoplastique à base de polyoléfine sans halogènes (Z1). Selon UNE-HD 620-9E. (matériau) | 3.000 | 17637.08 | 52911.24 |
| mq04dua020b | h | Dumper à décharge frontale de 2 t de charge utile. (matériel) | 0.011 | 5653.01 | 62.18 |
| mq02rop020 | h | Pilonneuse vibrante à guidage manuel, de 80 kg, avec plaque de 30x30 cm. (matériel) | 0.084 | 2134.36 | 179.29 |
| mq02cia020j | h | Camion citerne, de 8 m³ de capacité. (matériel) | 0.006 | 64738.69 | 388.43 |
| mo020 | h | Compagnon professionnel III/CP2 construction. (main-d'œuvre) | 0.104 | 4151.67 | 431.77 |
| mo113 | h | Ouvrier d'exécution I/OE1 construction. (main-d'œuvre) | 0.104 | 2561.25 | 266.37 |
| mo003 | h | Compagnon professionnel III/CP2 électricien. (main-d'œuvre) | 0.142 | 4266.11 | 605.79 |
| mo102 | h | Ouvrier professionnel II/OP électricien. (main-d'œuvre) | 0.142 | 2656.75 | 377.26 |
| % | % | Frais de chantier des unités d'ouvrage | 2 % | 56231.11 | 1124.62 |
|  |  | Coûts directs |  |  | 57355.73 |
