# Conducteur nu de terre pour installation d'éclairage public

- Propriété du fichier: CYPE INGENIEROS, S.A.
- Format: FIEBDC-3/2002
- Zone géographique: Gabon
- Devise: XAF
- Coûts indirects: 3.00 %
- Frais généraux: 13.00 %
- Bénéfice: 6.00 %
- TVA: 18.00 %

## X Réseaux divers

### XE Électricité

#### XET Mises à la terre

**XET030** m Conducteur nu de terre pour installation d'éclairage public.
Conducteur nu de terre d'éclairage public constitué de feuillard nu de cuivre étamé, de 30x2 mm. Comprend les liaisons réalisées par soudure aluminothermique, les agrafes et les bornes de raccord. Totalement monté, connecté et testé.
Inclut: Implantation du parcours. Pose du conducteur nu de terre. Connexion du conducteur nu de terre avec des bornes de liaison.
Critère pour le métré: Longueur mesurée selon documentation graphique du Projet.
Critère pour le mémoire: On mesurera la longueur réellement exécutée selon les spécifications du Projet.

| Code | U | Désignation | Quantité | Prix | Montant |
|---|---|---|---|---|---|
| mt41pca010a | m | Feuillard de cuivre étamé, nu, de 30x2 mm. (matériau) | 1.000 | 47306.27 | 47306.27 |
| mt35www020 | U | Produits complémentaires pour installations de prise de terre. (matériau) | 0.100 | 1013.28 | 101.33 |
| mo003 | h | Compagnon professionnel III/CP2 électricien. (main-d'œuvre) | 0.123 | 4266.11 | 524.73 |
| % | % | Frais de chantier des unités d'ouvrage | 2 % | 47932.33 | 958.65 |
|  |  | Coûts directs |  |  | 48890.98 |
