# Couche séparatrice: film de polyéthylène

- Propriété du fichier: CYPE Ingenieros S.A.
- Format: FIEBDC-3/2016
- Logiciel: Générateur de prix de la construction. CYPE Ingenieros, S.A.
- Date: 09/04/2024
- Zone géographique: Gabon
- Devise: XAF
- Coûts indirects: 3 %
- Frais généraux: 13 %
- Bénéfice: 6 %
- TVA: 18 %

## B Aménagements extérieurs

### BE Imperméabilisation

#### BES Sols

**BES010** m² Couche séparatrice: film de polyéthylène.
Film imperméable en polyéthylène de faible densité (LDPE) de 0,2 mm d'épaisseur et 200 g/m² de masse surfacique, couleur noire. Mise en place: avec des recouvrements, directement sur le terrain, sur un hérisson ou sur un surface de béton.
Inclut: Mise en place de membrane de séparation. Résolution des recouvrements et des unions.
Critère pour le métré: Surface mesurée selon documentation graphique du Projet.
Critère pour le mémoire: On mesurera la surface réellement exécutée selon les spécifications du Projet, y compris les bords et les recouvrements.

| Code | U | Désignation | Quantité | Prix | Montant |
|---|---|---|---|---|---|
| mt16png020e | m² | Film imperméable en polyéthylène de faible densité (LDPE) de 0,2 mm d'épaisseur et 200 g/m² de masse surfacique, couleur noire. (matériau) | 1.15 | 991.43 | 1140.145 |
| mo020 | h | Compagnon professionnel III/CP2 construction. (main-d'œuvre) | 0.037 | 4151.67 | 153.612 |
| mo113 | h | Ouvrier d'exécution I/OE1 construction. (main-d'œuvre) | 0.018 | 2561.25 | 46.103 |
| % | % | Frais de chantier des unités d'ouvrage | 2 % | 1339.860 | 26.797 |
|  |  | Coûts directs |  |  | 1366.657 |

Déchets:
- pose: mt16png020e; facteur de déchet 0.06

## Ressources

**mt16png020e** m² Film imperméable en polyéthylène de faible densité (LDPE) de 0,2 mm d'épaisseur et 200 g/m² de masse surfacique
Données techniques: Coût énergétique 29.733 MJ; Émission de CO2 1.087 kg; Code CED 17 06 04; Masse de l'élément 0.2 kg; Volume 0.000333 m3
Déchets:
- emballage: re170203 Plastique. (composant de déchet); quantité 0.024 kg; Code CED 17 02 03; Masse de l'élément 1 kg; Volume 0.001667 m3
