# Extension de terres

- Propriété du fichier: CYPE Ingenieros S.A.
- Format: FIEBDC-3/2016
- Logiciel: Générateur de prix de la construction. CYPE Ingenieros, S.A.
- Date: 09/04/2024
- Zone géographique: Gabon
- Devise: XAF
- Coûts indirects: 3 %
- Frais généraux: 13 %
- Bénéfice: 6 %
- TVA: 18 %

## B Aménagements extérieurs

### BT Terrassement

#### BTX Extension de terre

**BTX010** m³ Extension de terres.
Extension de terres avec un matériau de la classe B, en laissant le terrain grossièrement profilé, avec des moyens manuels.
Inclut: Extension des terres en couches d'épaisseur uniforme.
Critère pour le métré: Volume à étendre, selon documentation graphique du Projet.
Critère pour le mémoire: On mesurera le volume réellement exécuté selon les spécifications du Projet.

| Code | U | Désignation | Quantité | Prix | Montant |
|---|---|---|---|---|---|
| mt01art050b | m³ | Matériau d'apport pour réalisation de terre-pleins, classe B selon NF P11-300. (matériau) | 1 | 3971.48 | 3971.480 |
| mo087 | h | Ouvrier professionnel II/OP VRD espaces publics. (main-d'œuvre) | 0.616 | 2661.82 | 1639.681 |
| % | % | Frais de chantier des unités d'ouvrage | 2 % | 5611.161 | 112.223 |
|  |  | Coûts directs |  |  | 5723.384 |

Déchets:
- pose: mt01art050b Matériau d'apport pour réalisation de terre-pleins, classe B selon NF P11-300; facteur de déchet 0.00497201

## Ressources

**mt01art050b** m³ Matériau d'apport pour réalisation de terre-pleins, classe B selon NF P11-300
Données techniques: Coût énergétique 151.700 MJ; Émission de CO2 8.200 kg; Code CED 17 05 04; Masse de l'élément 2050 kg; Volume 1.28125 m3
