# Démontage d'un signal vertical

- Propriété du fichier: CYPE Ingenieros S.A.
- Format: FIEBDC-3/2016
- Logiciel: Générateur de prix de la construction. CYPE Ingenieros, S.A.
- Date: 09/04/2024
- Zone géographique: Gabon
- Devise: XAF
- Coûts indirects: 3 %
- Frais généraux: 13 %
- Bénéfice: 6 %
- TVA: 18 %

## C Démontages et démolitions

### CV Voirie

#### CVS Signalisation routière

**CVS010** U Démontage d'un signal vertical.
Démontage de signal vertical rectangulaire, avec moyens manuels, et chargement manuel dans le camion ou la benne.
Critère d'évaluation économique: Le prix comprend la réparation des imperfections de la surface d'appui et le démontage des éléments de fixation.
Inclut: Démontage de l'élément. Réparation de la surface d'appui. Retrait et stockage du matériau démonté. Nettoyage des restes d'ouvrage. Chargement manuel du matériau démonté et des restes d'ouvrage dans le camion ou la benne.
Critère pour le métré: Nombre d'unités prévues, selon documentation graphique du Projet.
Critère pour le mémoire: On mesurera le nombre d'unités réellement démontées selon les spécifications du Projet.

| Code | U | Désignation | Quantité | Prix | Montant |
|---|---|---|---|---|---|
| mo087 | h | Ouvrier professionnel II/OP VRD espaces publics. (main-d'œuvre) | 0.135 | 2661.82 | 359.346 |
| % | % | Frais de chantier des unités d'ouvrage | 2 % | 359.346 | 7.187 |
|  |  | Coûts directs |  |  | 366.533 |

Déchets:
- démolition: ruo170405 Fer et acier. (composant de déchet); quantité 8 kg; Code CED 17 04 05; Masse de l'élément 1 kg; Volume 0.000476 m3
