# Conifère

- Propriété du fichier: CYPE Ingenieros S.A.
- Format: FIEBDC-3/2016
- Logiciel: Générateur de prix de la construction. CYPE Ingenieros, S.A.
- Date: 21/09/2024
- Zone géographique: Gabon
- Devise: XAF
- Coûts indirects: 3 %
- Frais généraux: 13 %
- Bénéfice: 6 %
- TVA: 18 %

## L Espaces verts

### LA Fourniture et plantation d'espèces

#### LAS Fourniture des espèces

**LAS040** U Conifère.
Pin de Norfolk (Araucaria heterophylla excelsa) de 300 à 350 cm de hauteur; fourniture en container standard.
Inclut: Transport et déchargement au pied du trou de plantation.
Critère pour le métré: Nombre d'unités prévues, selon documentation graphique du Projet.
Critère pour le mémoire: On mesurera le nombre d'unités réellement fournies selon les spécifications du Projet.

| Code | U | Désignation | Quantité | Prix | Montant |
|---|---|---|---|---|---|
| mt48ecr030a | U | Pin de Norfolk (Araucaria heterophylla excelsa) de 300 à 350 cm de hauteur; fourniture en container standard de 63 l. (matériau) | 1 | 89763.62 | 89763.620 |
| % | % | Frais de chantier des unités d'ouvrage | 2 % | 89763.620 | 1795.272 |
|  |  | Coûts directs |  |  | 91558.892 |
