# Ratissage du terrain

- Propriété du fichier: CYPE Ingenieros S.A.
- Format: FIEBDC-3/2016
- Logiciel: Générateur de prix de la construction. CYPE Ingenieros, S.A.
- Date: 21/09/2024
- Zone géographique: Gabon
- Devise: XAF
- Coûts indirects: 3 %
- Frais généraux: 13 %
- Bénéfice: 6 %
- TVA: 18 %

## L Espaces verts

### LT Préparation du terrain

#### LTS Travail du sol

**LTS080** m² Ratissage du terrain.
Ratissage superficiel du terrain lâche, préalablement labouré, avec des moyens manuels, via râteau, pour préparation de la couche d'ensemencement.
Inclut: Ratissage du terrain. Signalisation et protection du terrain.
Critère pour le métré: Surface mesurée en projection horizontale, selon documentation graphique du Projet.
Critère pour le mémoire: On mesurera, en projection horizontale, la surface réellement exécutée selon les spécifications du Projet.

| Code | U | Désignation | Quantité | Prix | Montant |
|---|---|---|---|---|---|
| mo040 | h | Compagnon professionnel III/CP2 jardinier. (main-d'œuvre) | 0.001 | 4151.67 | 4.152 |
| mo086 | h | Ouvrier professionnel II/OP jardinier. (main-d'œuvre) | 0.005 | 2661.82 | 13.309 |
| % | % | Frais de chantier des unités d'ouvrage | 2 % | 17.461 | 0.349 |
|  |  | Coûts directs |  |  | 17.810 |
