# Luminaire avec support mural

- Propriété du fichier: CYPE Ingenieros S.A.
- Format: FIEBDC-3/2016
- Logiciel: Générateur de prix de la construction. CYPE Ingenieros, S.A.
- Date: 09/04/2024
- Zone géographique: Gabon
- Devise: XAF
- Coûts indirects: 3 %
- Frais généraux: 13 %
- Bénéfice: 6 %
- TVA: 18 %

## M Mobilier urbain

### ME Éclairage public

#### MEF Lampadaires

**MEF010** U Luminaire avec support mural.
Luminaire rectangulaire en aluminium anodisé, modèle Rama Led "SANTA & COLE", de 25 W de puissance maximum, de 1163x200x98 mm, optique à haut rendement de technologie led, support mural en acier inoxydable AISI 304 et 24 DEL de 1 W, classe de protection I, degré de protection IP66; fixé mécaniquement au parement vertical. Comprend, les accessoires et les éléments de fixation. Totalement monté, connecté et testé.
Inclut: Implantation. Fixation du support. Mise en place du luminaire. Connexion. Nettoyage de l'élément.
Critère pour le métré: Nombre d'unités prévues, selon documentation graphique du Projet.
Critère pour le mémoire: On mesurera le nombre d'unités réellement exécutées selon les spécifications du Projet.

| Code | U | Désignation | Quantité | Prix | Montant |
|---|---|---|---|---|---|
| mt34syc215e | U | Luminaire rectangulaire en aluminium anodisé, modèle Rama Led "SANTA & COLE", de 25 W de puissance maximum, de 1163x200x98 mm, optique à haut rendement de technologie led, support mural en acier inoxydable AISI 304 et 24 DEL de 1 W, classe de protection I, degré de protection IP66, y compris les chevilles et les vis de fixation. (matériau) | 1 | 1163063.14 | 1163063.140 |
| mq07cce010a | h | Camion avec nacelle élévatrice à bras articulé de 16 m de hauteur maximale de travail et 260 kg de charge maximale. (matériel) | 0.22 | 11574.34 | 2546.355 |
| mo003 | h | Compagnon professionnel III/CP2 électricien. (main-d'œuvre) | 0.308 | 4266.11 | 1313.962 |
| mo102 | h | Ouvrier professionnel II/OP électricien. (main-d'œuvre) | 0.308 | 2656.75 | 818.279 |
| % | % | Frais de chantier des unités d'ouvrage | 2 % | 1167741.736 | 23354.835 |
|  |  | Coûts directs |  |  | 1191096.571 |

## Ressources

**mt34syc215e** U Luminaire rectangulaire en aluminium anodisé
Données techniques: Coût énergétique 392.835 MJ; Émission de CO2 55.249 kg
Déchets:
- emballage: re150101 Emballages en papier et en carton. (composant de déchet); quantité 0.18 kg; Code CED 15 01 01; Masse de l'élément 1 kg; Volume 0.001333 m3
- emballage: re170203 Plastique. (composant de déchet); quantité 0.09 kg; Code CED 17 02 03; Masse de l'élément 1 kg; Volume 0.001667 m3
