# Conteneur à chargement arrière, en polyéthylène

- Propriété du fichier: CYPE Ingenieros S.A.
- Format: FIEBDC-3/2016
- Logiciel: Générateur de prix de la construction. CYPE Ingenieros, S.A.
- Date: 09/04/2024
- Zone géographique: Gabon
- Devise: XAF
- Coûts indirects: 3 %
- Frais généraux: 13 %
- Bénéfice: 6 %
- TVA: 18 %

## M Mobilier urbain

### MO Mobilier de propreté

#### MOC Conteneurs

**MOC010** U Conteneur à chargement arrière, en polyéthylène.
Conteneur à chargement arrière en polyéthylène haute densité pour ramassage sélectif de verre, de 660 l de capacité et 264 kg de charge maximale, de 794x1372x1200 mm, couleur verte, pourvu de quatre roues de 200 mm de diamètre avec jantes en polypropylène et une couverture en caoutchouc massif sur axe électrozingué, anses auxiliaires, bandes réfléchissantes, pédale d'ouverture de couvercle et serrure.
Inclut: Décharge sur chantier. Montage.
Critère pour le métré: Nombre d'unités prévues, selon documentation graphique du Projet.
Critère pour le mémoire: On mesurera le nombre d'unités réellement exécutées selon les spécifications du Projet.

| Code | U | Désignation | Quantité | Prix | Montant |
|---|---|---|---|---|---|
| mt52muc010gffA | U | Conteneur à chargement arrière en polyéthylène haute densité pour ramassage sélectif de verre, de 660 l de capacité et 264 kg de charge maximale, de 794x1372x1200 mm, couleur verte, résistant aux rayons ultraviolets, aux intempéries, aux solutions acides et aux alcalins, aux champignons et aux bactéries et aux détergents, pourvu de quatre roues de 200 mm de diamètre avec jantes en polypropylène et une couverture en caoutchouc massif sur axe électrozingué, anses auxiliaires, bandes réfléchissantes, pédale d'ouverture de couvercle et serrure. Selon NF EN 840-2. (matériau) | 1 | 228823.86 | 228823.860 |
| mq04cag010a | h | Camion grue jusqu'à 6 t de charge maximale. (matériel) | 0.22 | 30155.49 | 6634.208 |
| mo087 | h | Ouvrier professionnel II/OP VRD espaces publics. (main-d'œuvre) | 0.246 | 2661.82 | 654.808 |
| % | % | Frais de chantier des unités d'ouvrage | 2 % | 236112.876 | 4722.258 |
|  |  | Coûts directs |  |  | 240835.134 |

## Ressources

**mt52muc010gffA** U Conteneur à chargement arrière en polyéthylène haute densité pour ramassage sélectif de verre
Données techniques: Coût énergétique 2248.218 MJ; Émission de CO2 63.882 kg
Déchets:
- emballage: re170203 Plastique. (composant de déchet); quantité 0.232 kg; Code CED 17 02 03; Masse de l'élément 1 kg; Volume 0.001667 m3
