# Dispositif d'ancrage textile avec plusieurs points d'ancrage

- Propriété du fichier: CYPE Ingenieros S.A.
- Format: FIEBDC-3/2016
- Logiciel: Générateur de prix de la construction. CYPE Ingenieros, S.A.
- Date: 21/09/2024
- Zone géographique: Gabon
- Devise: XAF
- Coûts indirects: 3 %
- Frais généraux: 13 %
- Bénéfice: 6 %
- TVA: 18 %

## S Sécurité et santé

### SC Équipements de protection collective

#### SCL Lignes et dispositifs d'ancrage

**SCL130** U Dispositif d'ancrage textile avec plusieurs points d'ancrage.
Dispositif d'ancrage à suspendre d'un autre dispositif d'ancrage, de 10 m de longueur, constitué de sangle en polyester avec anneau, avec un point d'ancrage tous les 1,5 m et 1 ganse à l'extrémité supérieure, suspendu, par l'extrémité de la bande, d'un autre dispositif d'ancrage, avec un mousqueton, pour assurer un travailleur.
Critère pour le métré: Nombre d'unités prévues, selon Plan général de coordination en matière de sécurité et de protection de la santé.
Critère pour le mémoire: On mesurera le nombre d'unités réellement mises en place selon spécifications d'Étude ou d'Étude Basique de Sécurité et Santé.

| Code | U | Désignation | Quantité | Prix | Montant |
|---|---|---|---|---|---|
| mt50spd060a | U | Dispositif d'ancrage à suspendre d'un autre dispositif d'ancrage, de 10 m de longueur, constitué de sangle en polyester avec anneau, avec un point d'ancrage tous les 1,5 m et 1 ganse à l'extrémité supérieure, classe B, suspendu, par l'extrémité de la bande, d'un autre dispositif d'ancrage, avec un mousqueton. (matériau) | 1 | 40383.4 | 40383.400 |
| mo120 | h | Ouvrier Sécurité et Santé. (main-d'œuvre) | 0.062 | 2561.25 | 158.798 |
| % | % | Frais de chantier des unités d'ouvrage | 2 % | 40542.198 | 810.844 |
|  |  | Coûts directs |  |  | 41353.042 |
