# Paire de gants

- Propriété du fichier: CYPE Ingenieros S.A.
- Format: FIEBDC-3/2016
- Logiciel: Générateur de prix de la construction. CYPE Ingenieros, S.A.
- Date: 09/04/2024
- Zone géographique: Gabon
- Devise: XAF
- Coûts indirects: 3 %
- Frais généraux: 13 %
- Bénéfice: 6 %
- TVA: 18 %

## S Sécurité et santé

### SI Équipements de protection individuelle

#### SIM Mains et bras

**SIM010** U Paire de gants.
Paire de gants contre les risques mécaniques, en coton avec renfort en cuir dans la paume, résistant à l'abrasion, aux coupures par lame, aux déchirures et aux perforations, amortissable en 4 utilisations.
Critère pour le métré: Nombre d'unités prévues, selon Plan général de coordination en matière de sécurité et de protection de la santé.
Critère pour le mémoire: On mesurera le nombre d'unités réellement fournies selon spécifications d'Étude ou d'Étude Basique de Sécurité et Santé.

| Code | U | Désignation | Quantité | Prix | Montant |
|---|---|---|---|---|---|
| mt50epm010cd | U | Paire de gants contre les risques mécaniques, EPI de catégorie II, selon NF EN 420 et NF EN 388, respectant toutes les réquisitions de sécurité selon le Décret nº 92-765, le Décret nº 92-766 et le Décret nº 92-768, du 29 juillet 1992. (matériau) | 0.25 | 16947.19 | 4236.798 |
| % | % | Frais de chantier des unités d'ouvrage | 2 % | 4236.798 | 84.736 |
|  |  | Coûts directs |  |  | 4321.534 |
