# Bordure métallique en acier corten

- Propriété du fichier: CYPE Ingenieros S.A.
- Format: FIEBDC-3/2016
- Logiciel: Générateur de prix de la construction. CYPE Ingenieros, S.A.
- Date: 09/04/2024
- Zone géographique: Gabon
- Devise: XAF
- Coûts indirects: 3 %
- Frais généraux: 13 %
- Bénéfice: 6 %
- TVA: 18 %

## V Voiries

### VB Bordures et rigoles

#### VBA Acier

**VBA010** m Bordure métallique en acier corten.
Réalisation d'une bordure et d'une limite de revêtement par mise en place sur une base de béton BCN: CPJ-CEM II/A 32,5 - TP - B 20 - 15/25 - E: 1 - NA - P 18-305 de plaques en acier corten de 150 mm de hauteur et 8,0 mm d'épaisseur, unies entre elles avec éléments métalliques d'ancrage soudés aux plaques. Comprend l'implantation, l'excavation manuelle du terrain, mise en oeuvre du béton, les découpes, éléments métalliques d'ancrage soudés aux plaques, la résolution des assemblages entre pièces, la résolution des coins, le remblayage et le compactage du terrain contigu au bord déjà placé, le nettoyage et l'élimination du matériau excédant.
Inclut: Préparation du terrain. Excavation de la tranchée. Réalisation de la base en béton. Mise en place des platines. Assemblage entre platines. Résolution des coins. Remplissage de la tranchée et compactage du terrain. Nettoyage et suppression du matériau excédant.
Critère pour le métré: Longueur mesurée selon documentation graphique du Projet.
Critère pour le mémoire: On mesurera la longueur réellement exécutée selon les spécifications du Projet.

| Code | U | Désignation | Quantité | Prix | Montant |
|---|---|---|---|---|---|
| mt18bme020a | m | Bordure métallique en plaques en acier corten de 150 mm de hauteur et 8 mm d'épaisseur, unies entre elles avec éléments métalliques d'ancrage soudés aux plaques, y compris éléments métalliques d'ancrage soudés aux plaques. (matériau) | 1.05 | 20706.04 | 21741.342 |
| mt10hmf040qaed | m³ | Béton non armé prêt à l'emploi BCN: CPJ-CEM II/A 32,5 - TP - B 20 - 15/25 - E: 1 - NA - P 18-305. (matériau) | 0.045 | 72598.06 | 3266.913 |
| mo041 | h | Compagnon professionnel III/CP2 VRD espaces publics. (main-d'œuvre) | 0.37 | 4151.67 | 1536.118 |
| % | % | Frais de chantier des unités d'ouvrage | 2 % | 26544.373 | 530.887 |
|  |  | Coûts directs |  |  | 27075.260 |

Déchets:
- pose: mt10hmf040qaed Béton non armé prêt à l'emploi BCN: CPJ-CEM II/A 32,5 - TP - B 20 - 15/25 - E: 1 - NA - P 18-305; facteur de déchet 0.00136977

## Ressources

**mt10hmf040qaed** m³ Béton non armé prêt à l'emploi BCN: CPJ-CEM II/A 32,5 - TP - B 20 - 15/25 - E: 1 - NA - P 18-305
Données techniques: Coût énergétique 1840.000 MJ; Émission de CO2 230.000 kg; Code CED 17 01 01; Masse de l'élément 2300 kg; Volume 1.533333 m3
