# Bord de pièces préfabriquées en béton, pour entourage d'arbre

- Propriété du fichier: CYPE Ingenieros S.A.
- Format: FIEBDC-3/2016
- Logiciel: Générateur de prix de la construction. CYPE Ingenieros, S.A.
- Date: 21/09/2024
- Zone géographique: Gabon
- Devise: XAF
- Coûts indirects: 3 %
- Frais généraux: 13 %
- Bénéfice: 6 %
- TVA: 18 %

## V Voiries

### VE Entourage d'arbres

#### VEE Béton

**VEE010** U Bord de pièces préfabriquées en béton, pour entourage d'arbre.
Réalisation d'un bord de délimitation d'entourage d'arbre carré, via l'ensemble de quatre pièces préfabriquées de béton, de 80x80 cm et 60 cm de diamètre intérieur, grise, l'ensemble étant appuyé sur un dallage en béton BCN: CPJ-CEM II/A 32,5 - P - B 20 - 15/25 - E: 1 - NA - P 18-305 de 15 cm d'épaisseur, à réaliser sur une base ferme existante, non comprise dans ce prix. Comprend excavation et jointoiement avec du mortier de ciment, confectionné sur chantier, dosage 1:6.
Inclut: Implantation des alignements et des niveaux. Excavation. Coulage et extension du béton. Mise en place des pièces. Tassement et nivellement. Remplissage des joints avec du mortier.
Critère pour le métré: Nombre d'unités prévues, selon documentation graphique du Projet.
Critère pour le mémoire: On mesurera le nombre d'unités réellement exécutées selon les spécifications du Projet.

| Code | U | Désignation | Quantité | Prix | Montant |
|---|---|---|---|---|---|
| mt10hmf040qaeg | m³ | Béton non armé prêt à l'emploi BCN: CPJ-CEM II/A 32,5 - P - B 20 - 15/25 - E: 1 - NA - P 18-305. (matériau) | 0.09 | 69161.46 | 6224.531 |
| mt08aaa010a | m³ | Eau. (matériau) | 0.006 | 1132.91 | 6.797 |
| mt01arg005a | t | Sable de carrière, pour mortier confectionné sur le chantier. (matériau) | 0.002 | 12448.94 | 24.898 |
| mt08cem000a | kg | Ciment gris en sacs. (matériau) | 0.25 | 82.33 | 20.583 |
| mt52alc020a | U | Ensemble de quatre pièces préfabriquées de béton, pour former un bord de délimitation d'entourage d'arbre carré, de 80x80 cm et 60 cm de diamètre intérieur, grise. (matériau) | 1 | 31732.38 | 31732.380 |
| mq06hor010 | h | Bétonnière électrique avec une capacité de gâchage de 160 l. (matériel) | 0.006 | 1878.45 | 11.271 |
| mo041 | h | Compagnon professionnel III/CP2 VRD espaces publics. (main-d'œuvre) | 0.296 | 4151.67 | 1228.894 |
| mo087 | h | Ouvrier professionnel II/OP VRD espaces publics. (main-d'œuvre) | 0.158 | 2661.82 | 420.568 |
| % | % | Frais de chantier des unités d'ouvrage | 2 % | 39669.922 | 793.398 |
|  |  | Coûts directs |  |  | 40463.320 |

Déchets:
- pose: mt10hmf040qaeg Béton non armé prêt à l'emploi BCN: CPJ-CEM II/A 32,5 - P - B 20 - 15/25 - E: 1 - NA - P 18-305; facteur de déchet 0.00140846
- pose: mt01arg005a Sable de carrière, pour mortier confectionné sur le chantier; facteur de déchet 0.00501329
- pose: mt08cem000a Ciment gris en sacs; facteur de déchet 0.00756
- pose: mt52alc020a; facteur de déchet 0.0084

## Ressources

**mt10hmf040qaeg** m³ Béton non armé prêt à l'emploi BCN: CPJ-CEM II/A 32,5 - P - B 20 - 15/25 - E: 1 - NA - P 18-305
Données techniques: Coût énergétique 1840.000 MJ; Émission de CO2 230.000 kg; Code CED 17 01 01; Masse de l'élément 2300 kg; Volume 1.533333 m3

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt52alc020a** U Ensemble de quatre pièces préfabriquées de béton
Données techniques: Coût énergétique 3.409 MJ; Émission de CO2 10.356 kg; Code CED 17 01 01; Masse de l'élément 69 kg; Volume 0.046 m3
Déchets:
- emballage: re170201 Bois; quantité 0.007 kg
- emballage: re170203 Plastique; quantité 0.004 kg
